# Ventilador de extração para telhado

- Propriedade do ficheiro: CYPE INGENIEROS, S.A.
- Formato: FIEBDC-3/2002
- Âmbito geográfico: Brasil
- Moeda: BRL
- Custos indiretos: 3.00 %
- Despesas gerais: 13.00 %
- Lucro: 6.00 %
- IVA: 17.00 %

## I Instalações

### IV Ventilação

#### IVM Ventilação mecânica

**IVM036** Un Ventilador de extração para telhado.
Ventilador helicoidal para telhado, com hélice de plástico reforçada com fibra de vidro, corpo e chapéu de alumínio, base de aço galvanizado e motor para alimentação monofásica a 230 V e 50 Hz de frequência, com proteção térmica, isolamento classe F, grau de proteção IP65, de 835 r.p.m., potência absorvida 0,22 kW, vazão máxima 3900 m³/h, nível de pressão sonora 52 dBA, com rede de proteção contra a entrada de folhas e pássaros, para duto de extração de 450 mm de diâmetro; instalação no extremo exterior do duto de extração (boca de expulsão). Inclusive acessórios e elementos de fixação.
Inclui: Marcação. Colocação e fixação. Ligação e verificação do seu correto funcionamento.
Critério de medição de projeto: Número de unidades previstas, segundo documentação gráfica de Projeto.
Critério de quantitativos de obra: Medir-se-á o número de unidades realmente executadas segundo especificações de Projeto.

| Código | Un | Descrição | Rendimento | Preço | Importância |
|---|---|---|---|---|---|
| mt42svs040aE1 | Un | Ventilador helicoidal para telhado, com hélice de plástico reforçada com fibra de vidro, corpo e chapéu de alumínio, base de aço galvanizado e motor para alimentação monofásica a 230 V e 50 Hz de frequência, com proteção térmica, isolamento classe F, grau de proteção IP65, de 835 r.p.m., potência absorvida 0,22 kW, vazão máxima 3900 m³/h, nível de pressão sonora 52 dBA, com rede de proteção contra a entrada de folhas e pássaros, para duto de extração de 450 mm de diâmetro. (material) | 1.000 | 7572.37 | 7572.37 |
| mt42svs900k | Un | Acessórios e elementos de fixação de ventilador para telhado. (material) | 1.000 | 2671.81 | 2671.81 |
| mo011 | h | Montador. (mão de obra) | 4.180 | 40.91 | 171.00 |
| mo080 | h | Ajudante de montador. (mão de obra) | 4.180 | 30.23 | 126.36 |
| % | % | Custos diretos complementares | 2 % | 10541.54 | 210.83 |
|  |  | Custos diretos |  |  | 10752.37 |
