# Ventilador em linha

- Propriedade do ficheiro: CYPE INGENIEROS, S.A.
- Formato: FIEBDC-3/2002
- Âmbito geográfico: Brasil
- Moeda: BRL
- Custos indiretos: 3.00 %
- Despesas gerais: 13.00 %
- Lucro: 6.00 %
- IVA: 17.00 %

## I Instalações

### IV Ventilação

#### IVM Ventilação mecânica

**IVM040** Un Ventilador em linha.
Ventilador helicocentrífugo de perfil baixo, de duas velocidades, potência máxima de 24 W, vazão máxima de 240 m³/h, de 176 mm de diâmetro e 303 mm de comprimento, nível de pressão sonora de 31 dBA, para dutos de 100 mm de diâmetro, formado por corpo de polipropileno, hélice de ABS, caixa de bornes e motor para alimentação monofásica a 230 V e 50 Hz de frequência.
Inclui: Marcação. Colocação. Ligação e verificação do seu correto funcionamento.
Critério de medição de projeto: Número de unidades previstas, segundo documentação gráfica de Projeto.
Critério de quantitativos de obra: Medir-se-á o número de unidades realmente executadas segundo especificações de Projeto.

| Código | Un | Descrição | Rendimento | Preço | Importância |
|---|---|---|---|---|---|
| mt42vsp030b | Un | Ventilador helicocentrífugo de perfil baixo, de duas velocidades, potência máxima de 24 W, vazão máxima de 240 m³/h, de 176 mm de diâmetro e 303 mm de comprimento, nível de pressão sonora de 31 dBA, para dutos de 100 mm de diâmetro, formado por corpo de polipropileno, hélice de ABS, caixa de bornes e motor para alimentação monofásica a 230 V e 50 Hz de frequência. (material) | 1.000 | 1262.36 | 1262.36 |
| mo005 | h | Instalador de ar condicionado. (mão de obra) | 0.209 | 42.82 | 8.95 |
| mo104 | h | Ajudante de instalador de ar condicionado. (mão de obra) | 0.209 | 32.08 | 6.70 |
| % | % | Custos diretos complementares | 2 % | 1278.01 | 25.56 |
|  |  | Custos diretos |  |  | 1303.57 |
