# Porta de armário, de madeira

- Propriedade do ficheiro: CYPE INGENIEROS, S.A.
- Formato: FIEBDC-3/2002
- Âmbito geográfico: Brasil
- Moeda: BRL
- Custos indiretos: 3.00 %
- Despesas gerais: 13.00 %
- Lucro: 6.00 %
- IVA: 17.00 %

## L Esquadrias, vidros e proteções solares

### LA Armários

#### LAH Portas de madeira

**LAH010** Un Porta de armário, de madeira.
Porta de armário de duas folhas de 215 cm de altura de 50x1,9 cm, de painel de aglomerado, acabamento em melamina, cor branca; na face exterior. Inclusive ferragens de pendurar, fecho e puxador sobre espelho comprido de latão, cor preto, acabamento brilhante, série básica.
Inclui: Colocação da porta. Colocação, aprumo e nivelamento de marcos. Colocação dos elementos de fixação de marcos. Colocação das ferragens de pendurar. Colocação da folha. Colocação das ferragens de fecho. Ajuste final.
Critério de medição de projeto: Número de unidades previstas, segundo documentação gráfica de Projeto.
Critério de quantitativos de obra: Medir-se-á o número de unidades realmente executadas segundo especificações de Projeto.

| Código | Un | Descrição | Rendimento | Preço | Importância |
|---|---|---|---|---|---|
| mt22aap030feb | Un | Marco de madeira maciça, para porta de armário de duas folhas, de 70x30 mm, com elementos de fixação. (material) | 1.000 | 6.31 | 6.31 |
| mt22ata015Ea | m | Guarnição de MDF, com acabamento em melamina, de cor branca, 50x10 mm. (material) | 7.000 | 1.56 | 10.92 |
| mt22pxh040eaa | Un | Porta de armário de painel de aglomerado, acabamento em melamina, cor branca, 215x50x1,9 cm. (material) | 2.000 | 71.14 | 142.28 |
| mt23icx020 | Un | Dobradiça copo oculta, de aço inoxidável, para porta de armário inferior ou superior de espessura maior que 15 mm. (material) | 6.000 | 3.92 | 23.52 |
| mt23hcl010aa | Un | Jogo de puxador e espelho comprido de latão, cor preto, acabamento brilhante, série básica, para porta de armário. (material) | 2.000 | 24.47 | 48.94 |
| mt23ppb050 | Un | Íman de fecho para porta de armário inferior ou superior. (material) | 4.000 | 0.99 | 3.96 |
| mt23ppb031 | Un | Parafuso de latão 21/35 mm. (material) | 36.000 | 0.20 | 7.20 |
| op00cla010 |  | Pregador pneumático pneumática. | 1.000 | 0.00 | 0.00 |
| op00gra010 |  | Grampeador. | 1.000 | 0.00 | 0.00 |
| op00sie010 |  | Serra tico-tico. | 1.000 | 0.00 | 0.00 |
| op00cep010 |  | Plainas. | 1.000 | 0.00 | 0.00 |
| op00ato010 |  | Parafusadeira. | 1.000 | 0.00 | 0.00 |
| op00tro010 |  | Cortadora de disco para bancada. | 1.000 | 0.00 | 0.00 |
| mo017 | h | Carpinteiro. (mão de obra) | 1.170 | 31.94 | 37.37 |
| mo058 | h | Ajudante de carpinteiro. (mão de obra) | 1.170 | 30.09 | 35.21 |
| % | % | Custos diretos complementares | 2 % | 315.71 | 6.31 |
|  |  | Custos diretos |  |  | 322.02 |
