# Mosquiteira

- Propriedade do ficheiro: CYPE INGENIEROS, S.A.
- Formato: FIEBDC-3/2002
- Âmbito geográfico: Brasil
- Moeda: BRL
- Custos indiretos: 3.00 %
- Despesas gerais: 13.00 %
- Lucro: 6.00 %
- IVA: 17.00 %

## L Esquadrias, vidros e proteções solares

### LC Esquadrias

#### LCO Mosquiteiras

**LCO010** Un Mosquiteira.
Mosquiteira formada por moldura de madeira de cedrinho com acabamento envernizado, de 120x120 cm, tela de fios de nylon, acessórios e complementos, colocada com fixações mecânicas na face exterior da esquadria. Inclusive enchimento perimetral de juntas através de um cordão de silicone neutro.
Inclui: Marcação. Ancoragem ao paramento dos elementos de fixação. Montagem da mosquiteira e dos acessórios. Vedação de juntas perimetrais.
Critério de medição de projeto: Número de unidades previstas, segundo documentação gráfica de Projeto.
Critério de quantitativos de obra: Medir-se-á o número de unidades realmente executadas segundo especificações de Projeto.

| Código | Un | Descrição | Rendimento | Preço | Importância |
|---|---|---|---|---|---|
| mt22mos010oo | Un | Mosquiteira formada por moldura de madeira de cedrinho, com acabamento envernizado, de 120x120 cm, tela de fios de nylon, acessórios e complementos. (material) | 1.000 | 71.97 | 71.97 |
| mt15sja100 | Un | Cartucho de pasta de silicone neutro. (material) | 0.240 | 20.96 | 5.03 |
| mo011 | h | Montador. (mão de obra) | 0.553 | 40.91 | 22.62 |
| % | % | Custos diretos complementares | 2 % | 99.62 | 1.99 |
|  |  | Custos diretos |  |  | 101.61 |
