# Porta estanque ao ar, de aço

- Propriedade do ficheiro: CYPE INGENIEROS, S.A.
- Formato: FIEBDC-3/2002
- Âmbito geográfico: Brasil
- Moeda: BRL
- Custos indiretos: 3.00 %
- Despesas gerais: 13.00 %
- Lucro: 6.00 %
- IVA: 17.00 %

## L Esquadrias, vidros e proteções solares

### LN Portas estanques

#### LNA De aço

**LNA010** Un Porta estanque ao ar, de aço.
Porta estanque ao ar (fuga de ar de 2 m³/h a 1000 Pa), de aço, de 500x1500 mm, folha de porta de parede dupla, de 44 mm de espessura, marco de ancoragem de chapa de aço galvanizado com isolamento de lã de rocha, puxadores para acionamento por ambos os lados de alumínio fundido à pressão, junta estanque de borracha APT, acionamento situado no lado direito da porta. Inclusive silicone neutro para a vedação das juntas perimetrais.
Inclui: Marcação de pontos de fixação e aprumo do marco. Fixação do marco ao paramento. Vedação de juntas perimetrais. Colocação da folha. Colocação de ferragens de fecho e acessórios.
Critério de medição de projeto: Número de unidades previstas, segundo documentação gráfica de Projeto.
Critério de quantitativos de obra: Medir-se-á o número de unidades realmente executadas segundo especificações de Projeto.

| Código | Un | Descrição | Rendimento | Preço | Importância |
|---|---|---|---|---|---|
| mt26pnt010aaaa | Un | Porta estanque ao ar (fuga de ar de 2 m³/h a 1000 Pa), de aço, de 500x1500 mm, folha de porta de parede dupla, de 44 mm de espessura, marco de ancoragem de chapa de aço galvanizado com isolamento de lã de rocha, puxadores para acionamento por ambos os lados de alumínio fundido à pressão, junta estanque de borracha APT, acionamento situado no lado direito da porta. (material) | 1.000 | 1524.27 | 1524.27 |
| mt22www050b | Un | Cartucho de 300 ml de silicone neutro oxímico, de elasticidade permanente e cura rápida, cor cinza, intervalo de temperatura de trabalho de -60 a 150°C, com resistência aos raios UV, dureza Shore A aproximada de 22, segundo ISO 868 e alongamento na ruptura >= 800%, segundo ISO 8339. (material) | 0.640 | 12.98 | 8.31 |
| op00ato010 |  | Parafusadeira. | 1.000 | 0.00 | 0.00 |
| mo020 | h | Pedreiro. (mão de obra) | 0.340 | 32.24 | 10.96 |
| mo077 | h | Ajudante de pedreiro. (mão de obra) | 0.340 | 30.23 | 10.28 |
| % | % | Custos diretos complementares | 2 % | 1553.82 | 31.08 |
|  |  | Custos diretos |  |  | 1584.90 |
