# Persiana rolô de tecido ignífugo perfurado

- Propriedade do ficheiro: CYPE INGENIEROS, S.A.
- Formato: FIEBDC-3/2002
- Âmbito geográfico: Brasil
- Moeda: BRL
- Custos indiretos: 3.00 %
- Despesas gerais: 13.00 %
- Lucro: 6.00 %
- IVA: 17.00 %

## L Esquadrias, vidros e proteções solares

### LS Proteções solares

#### LSE Persianas rolô

**LSE010** Un Persiana rolô de tecido ignífugo perfurado.
Persiana rolô, de 1000 mm de largura e 1200 mm de altura, com tecido ignífugo perfurado, de fibra de vidro sem PVC nem halogéneos, com a face exterior de cor cinza escuro e a face interior de cor cinza escuro, acionamento manual com corrente de PVC para manobra de recolhimento, no lado direito; fixada na parede com ancoragens mecânicas. Inclusive ferragens e acessórios.
Inclui: Marcação. Ancoragem ao paramento dos elementos de fixação. Montagem da persiana rolô. Montagem dos acessórios do acionamento.
Critério de medição de projeto: Número de unidades previstas, segundo documentação gráfica de Projeto.
Critério de quantitativos de obra: Medir-se-á o número de unidades realmente executadas segundo especificações de Projeto.

| Código | Un | Descrição | Rendimento | Preço | Importância |
|---|---|---|---|---|---|
| mt44stm010abaay | Un | Persiana rolô, de 1000 mm de largura e 1200 mm de altura, com tecido ignífugo perfurado, de fibra de vidro sem PVC nem halogéneos, com a face exterior de cor cinza escuro e a face interior de cor cinza escuro, inclusive ancoragens mecânicas para fixação ao suporte. (material) | 1.000 | 382.52 | 382.52 |
| mt44stm020a | Un | Kit para o acionamento de persiana rolô, com corrente de PVC para manobra de recolhimento, no lado direito. (material) | 1.000 | 29.20 | 29.20 |
| op00tal010 |  | Furadeira. | 1.000 | 0.00 | 0.00 |
| mo011 | h | Montador. (mão de obra) | 0.529 | 42.82 | 22.65 |
| mo080 | h | Ajudante de montador. (mão de obra) | 0.794 | 31.49 | 25.00 |
| % | % | Custos diretos complementares | 2 % | 459.37 | 9.19 |
|  |  | Custos diretos |  |  | 468.56 |
