# Isolamento térmico em caixa de ar de parede exterior dupla de alvenaria, por injeção desde o interior

- Propriedade do ficheiro: CYPE INGENIEROS, S.A.
- Formato: FIEBDC-3/2002
- Âmbito geográfico: Brasil
- Moeda: BRL
- Custos indiretos: 3.00 %
- Despesas gerais: 13.00 %
- Lucro: 6.00 %
- IVA: 17.00 %

## N Isolamentos e impermeabilizações

### NA Isolamentos térmicos

#### NAE Injeção e insuflação

**NAE010** m² Isolamento térmico em caixa de ar de parede exterior dupla de alvenaria, por injeção desde o interior.
Isolamento térmico em paredes exteriores duplas de alvenaria, preenchendo o interior da caixa de ar de 40 mm de espessura média, por injeção, desde o interior, de espuma de poliuretano de baixa densidade, densidade 18 kg/m³ e condutibilidade térmica 0,035 W/(mK).
Inclui: Inspeção endoscópica da caixa de ar. Implantação e realização dos furos no paramento. Proteção dos elementos da envolvente que possam ser afetados durante os trabalhos de injeção. Injeção do isolamento. Tapamento dos furos. Limpeza final.
Critério de medição de projeto: Superfície medida segundo documentação gráfica de Projeto.
Critério de quantitativos de obra: Medir-se-á a superfície realmente executada segundo especificações de Projeto.

| Código | Un | Descrição | Rendimento | Preço | Importância |
|---|---|---|---|---|---|
| mt16pop020c | m² | Espuma de poliuretano injetada "in loco", densidade 18 kg/m³, condutibilidade térmica 0,035 W/(mK), Euroclasse F de reação ao fogo; para o enchimento de caixa de ar de 40 mm de espessura média, em paredes exteriores duplas de alvenaria. (material) | 1.000 | 20.40 | 20.40 |
| mt28mop190b | kg | Argamassa de cimento, resistência à compressão de 3 a 7,5 N/mm², absorção de água por capilaridade menor de 0,2 kg/m² min½, para utilização em exteriores, cor cinza, composta por cimento de alta resistência, inertes selecionados e outros aditivos, fornecida em sacos. (material) | 0.600 | 0.36 | 0.22 |
| mq08mpa040 | h | Maquinaria para injeção de isolamento em caixas de ar. (equipamento) | 0.080 | 47.30 | 3.78 |
| op00tal010 |  | Furadeira. | 1.000 | 0.00 | 0.00 |
| mo030 | h | Aplicador de produtos isolantes. (mão de obra) | 0.083 | 26.62 | 2.21 |
| mo068 | h | Ajudante de aplicador de produtos isolantes. (mão de obra) | 0.083 | 23.10 | 1.92 |
| % | % | Custos diretos complementares | 2 % | 28.53 | 0.57 |
|  |  | Custos diretos |  |  | 29.10 |
