# Isolamento térmico pelo exterior do pano interior, em fachada dupla de alvenaria aparente

- Propriedade do ficheiro: CYPE INGENIEROS, S.A.
- Formato: FIEBDC-3/2002
- Âmbito geográfico: Brasil
- Moeda: BRL
- Custos indiretos: 3.00 %
- Despesas gerais: 13.00 %
- Lucro: 6.00 %
- IVA: 17.00 %

## N Isolamentos e impermeabilizações

### NA Isolamentos térmicos

#### NAF Fachadas e paredes de divisa

**NAF011** m² Isolamento térmico pelo exterior do pano interior, em fachada dupla de alvenaria aparente.
Isolamento térmico pelo exterior do pano interior, em fachada dupla de alvenaria aparente, com painel rígido de poliestireno expandido, de superfície lisa e borda lateral reta, de 30 mm de espessura, resistência térmica 1,05 m²K/W, condutibilidade térmica 0,029 W/(mK). Colocação em obra: topo a topo, com espuma de poliuretano, sobre distanciadores do mesmo material isolante, para manter a espessura da caixa de ar. Inclusive espuma adesiva auto-expansível, elástica, de poliuretano monocomponente para a fixação dos distanciadores ao pano interior e dos painéis isolantes aos distanciadores.
Inclui: Limpeza e preparação da superfície do suporte. Implantação e corte do isolamento. Colocação dos distanciadores. Colocação do isolamento. Resolução de pontos singulares.
Critério de medição de projeto: Superfície medida segundo documentação gráfica de Projeto.
Critério de quantitativos de obra: Medir-se-á a superfície realmente executada segundo especificações de Projeto.

| Código | Un | Descrição | Rendimento | Preço | Importância |
|---|---|---|---|---|---|
| mt16pel010aaea | m² | Painel rígido de poliestireno expandido, de superfície lisa e borda lateral reta, de 30 mm de espessura, resistência térmica 1,05 m²K/W, condutibilidade térmica 0,029 W/(mK), Euroclasse E de reação ao fogo, com código de designação EPS-EN 13163-L3-W3-T2-S5-P10-BS250-TR200-DS(N)2-CS(10)150. (material) | 1.050 | 35.34 | 37.11 |
| mt22www040 | Un | Aerossol de 750 ml de espuma adesiva auto-expansível, elástica, de poliuretano monocomponente, de 25 kg/m³ de densidade, condutibilidade térmica 0,0345 W/(mK), 135% de expansão, alongamento até à ruptura 45% e 7 N/cm² de resistência à tração, estável de -40°C a 90°C; para aplicar com pistola. (material) | 0.050 | 22.99 | 1.15 |
| mo054 | h | Montador de isolamentos. (mão de obra) | 0.025 | 33.54 | 0.84 |
| mo101 | h | Ajudante de montador de isolamentos. (mão de obra) | 0.025 | 27.93 | 0.70 |
| % | % | Custos diretos complementares | 2 % | 39.80 | 0.80 |
|  |  | Custos diretos |  |  | 40.60 |
