# Isolamento térmico pelo interior do pano exterior, em fachada dupla de alvenaria para revestir

- Propriedade do ficheiro: CYPE INGENIEROS, S.A.
- Formato: FIEBDC-3/2002
- Âmbito geográfico: Brasil
- Moeda: BRL
- Custos indiretos: 3.00 %
- Despesas gerais: 13.00 %
- Lucro: 6.00 %
- IVA: 17.00 %

## N Isolamentos e impermeabilizações

### NA Isolamentos térmicos

#### NAF Fachadas e paredes de divisa

**NAF020** m² Isolamento térmico pelo interior do pano exterior, em fachada dupla de alvenaria para revestir.
Isolamento térmico pelo interior do pano exterior, em fachada dupla de alvenaria para revestir, com painel flexível de lã de vidro, revestido em uma das suas faces com um complexo de papel kraft com polietileno que atua como barreira de vapor, de 50 mm de espessura, resistência térmica 1,25 m²K/W, condutibilidade térmica 0,04 W/(mK). Colocação em obra: topo a topo, por pontos de cimento cola. Inclusive fita autocolante para vedação de juntas.
Inclui: Implantação e corte do isolamento. Aplicação da cola. Colocação do isolamento. Resolução de pontos singulares. Vedação de juntas e ligações.
Critério de medição de projeto: Superfície medida segundo documentação gráfica de Projeto.
Critério de quantitativos de obra: Medir-se-á a superfície realmente executada segundo especificações de Projeto.

| Código | Un | Descrição | Rendimento | Preço | Importância |
|---|---|---|---|---|---|
| mt16aaa040b | kg | Cimento cola para fixação de painéis isolantes, em paramentos verticais. (material) | 1.000 | 3.01 | 3.01 |
| mt16lva020o | m² | Painel flexível de lã de vidro, revestido em uma das suas faces com um complexo de papel kraft com polietileno que atua como barreira de vapor, de 50 mm de espessura, resistência térmica 1,25 m²K/W, condutibilidade térmica 0,04 W/(mK), Euroclasse F de reação ao fogo, capacidade de absorção de água a curto prazo <=1 kg/m² e fator de resistência à difusão do vapor de água 1. (material) | 1.050 | 23.71 | 24.90 |
| mt16aaa030 | m | Fita autocolante para vedação de juntas. (material) | 0.440 | 2.01 | 0.88 |
| mo054 | h | Montador de isolamentos. (mão de obra) | 0.105 | 33.54 | 3.52 |
| mo101 | h | Ajudante de montador de isolamentos. (mão de obra) | 0.105 | 27.93 | 2.93 |
| % | % | Custos diretos complementares | 2 % | 35.24 | 0.70 |
|  |  | Custos diretos |  |  | 35.94 |
