# Isolamento térmico de recuperador de calor ou chaminé de caixa de fogo

- Propriedade do ficheiro: CYPE INGENIEROS, S.A.
- Formato: FIEBDC-3/2002
- Âmbito geográfico: Brasil
- Moeda: BRL
- Custos indiretos: 3.00 %
- Despesas gerais: 13.00 %
- Lucro: 6.00 %
- IVA: 17.00 %

## N Isolamentos e impermeabilizações

### NA Isolamentos térmicos

#### NAH Caixas de fogo e recuperadores de calor

**NAH010** m² Isolamento térmico de recuperador de calor ou chaminé de caixa de fogo.
Isolamento térmico de recuperador de calor ou chaminé de caixa de fogo, com painel de lã mineral hidrófobo, imputrescível, revestido em uma das suas faces com uma lâmina de alumínio colada com resina orgânica, de 30 mm de espessura, resistência térmica 0,85 m²K/W, condutibilidade térmica 0,035 W/(mK). Colocação em obra: topo a topo, com fixações mecânicas.
Inclui: Limpeza e preparação da superfície suporte. Implantação e corte do isolamento. Colocação do isolamento. Fixação do isolamento.
Critério de medição de projeto: Superfície medida segundo documentação gráfica de Projeto.
Critério de quantitativos de obra: Medir-se-á a superfície realmente executada segundo especificações de Projeto.

| Código | Un | Descrição | Rendimento | Preço | Importância |
|---|---|---|---|---|---|
| mt16lva080a | m² | Painel de lã mineral hidrófobo, imputrescível, revestido em uma das suas faces com uma lâmina de alumínio colada com resina orgânica, de 30 mm de espessura, resistência térmica 0,85 m²K/W, condutibilidade térmica 0,035 W/(mK), Euroclasse A1 de reação ao fogo, capacidade de absorção de água a curto prazo <=1 kg/m² e fator de resistência à difusão do vapor de água 1, com código de designação MW-EN 13162-T5-DS(TH)-WS-WL(P), de aplicação como isolante térmico e proteção preventiva contra o fogo de recuperadores de calor e chaminés de caixas de fogo ou extratores de fumos. (material) | 1.050 | 156.09 | 163.89 |
| mt16aaa020ac | Un | Fixação mecânica para painéis isolantes de lã mineral, colocados diretamente sobre a superfície suporte. (material) | 6.667 | 0.97 | 6.47 |
| mo054 | h | Montador de isolamentos. (mão de obra) | 0.105 | 34.52 | 3.62 |
| mo101 | h | Ajudante de montador de isolamentos. (mão de obra) | 0.105 | 29.06 | 3.05 |
| % | % | Custos diretos complementares | 2 % | 177.03 | 3.54 |
|  |  | Custos diretos |  |  | 180.57 |
