# Isolamento térmico de testa de laje e pilares em fachada, com poliestireno expandido

- Propriedade do ficheiro: CYPE INGENIEROS, S.A.
- Formato: FIEBDC-3/2002
- Âmbito geográfico: Brasil
- Moeda: BRL
- Custos indiretos: 3.00 %
- Despesas gerais: 13.00 %
- Lucro: 6.00 %
- IVA: 17.00 %

## N Isolamentos e impermeabilizações

### NA Isolamentos térmicos

#### NAJ Pontes térmicas

**NAJ011** m² Isolamento térmico de testa de laje e pilares em fachada, com poliestireno expandido.
Isolamento térmico de testas de laje e pilares embutidos na espessura da fachada, formado por painel rígido de poliestireno expandido, de superfície lisa e borda lateral reta, de 20 mm de espessura e 30 mm de largura, resistência térmica 0,65 m²K/W, condutibilidade térmica 0,032 W/(mK), colocado topo a topo e cravagem com pontas metálicas às fôrmas da estrutura antes da concretagem.
Inclui: Implantação e corte do isolamento. Fixação do isolamento.
Critério de medição de projeto: Superfície medida segundo documentação gráfica de Projeto.
Critério de quantitativos de obra: Medir-se-á a superfície realmente executada segundo especificações de Projeto.

| Código | Un | Descrição | Rendimento | Preço | Importância |
|---|---|---|---|---|---|
| mt16pel030c | m² | Painel rígido de poliestireno expandido, de superfície lisa e borda lateral reta, de 20 mm de espessura e 300 mm de largura, resistência térmica 0,65 m²K/W, condutibilidade térmica 0,032 W/(mK), Euroclasse E de reação ao fogo, com código de designação EPS-EN 13163-L3-W3-T2-S5-P10-BS100-DS(N)2-CS(10)60. (material) | 1.050 | 25.59 | 26.87 |
| mt08var070 | kg | Pontas metálicas de cabeça larga. (material) | 0.150 | 20.16 | 3.02 |
| mo054 | h | Montador de isolamentos. (mão de obra) | 0.157 | 34.52 | 5.42 |
| mo101 | h | Ajudante de montador de isolamentos. (mão de obra) | 0.157 | 29.06 | 4.56 |
| % | % | Custos diretos complementares | 2 % | 39.87 | 0.80 |
|  |  | Custos diretos |  |  | 40.67 |
