# Isolamento térmico de testa de laje e pilares em fachada, com poliestireno expandido

- Propriedade do ficheiro: CYPE INGENIEROS, S.A.
- Formato: FIEBDC-3/2002
- Âmbito geográfico: Brasil
- Moeda: BRL
- Custos indiretos: 3.00 %
- Despesas gerais: 13.00 %
- Lucro: 6.00 %
- IVA: 17.00 %

## N Isolamentos e impermeabilizações

### NA Isolamentos térmicos

#### NAJ Pontes térmicas

**NAJ011** m² Isolamento térmico de testa de laje e pilares em fachada, com poliestireno expandido.
Isolamento térmico de testas de laje e pilares embutidos na espessura da fachada, formado por painel rígido de poliestireno expandido, de superfície lisa e borda lateral reta, de 10 mm de espessura e 30 mm de largura, resistência térmica 0,65 m²K/W, condutibilidade térmica 0,032 W/(mK), colocado topo a topo e fixado com argamassa colante e fixações mecânicas à estrutura descofrada.
Inclui: Limpeza e preparação da superfície suporte. Implantação e corte do isolamento. Aplicação da argamassa. Colocação do isolamento. Fixação do isolamento.
Critério de medição de projeto: Superfície medida segundo documentação gráfica de Projeto.
Critério de quantitativos de obra: Medir-se-á a superfície realmente executada segundo especificações de Projeto.

| Código | Un | Descrição | Rendimento | Preço | Importância |
|---|---|---|---|---|---|
| mt16pel030a | m² | Painel rígido de poliestireno expandido, de superfície lisa e borda lateral reta, de 10 mm de espessura e 300 mm de largura, resistência térmica 0,65 m²K/W, condutibilidade térmica 0,032 W/(mK), Euroclasse E de reação ao fogo, com código de designação EPS-EN 13163-L3-W3-T2-S5-P10-BS100-DS(N)2-CS(10)60. (material) | 1.050 | 12.80 | 13.44 |
| mt16aaa010 | kg | Argamassa colante para fixação de materiais isolantes. (material) | 9.000 | 1.38 | 12.42 |
| mt16aaa021a | Un | Bucha de expansão e prego de polipropileno, com marco de estanqueidade, para fixação mecânica de painéis isolantes. (material) | 15.000 | 0.59 | 8.85 |
| mo054 | h | Montador de isolamentos. (mão de obra) | 0.157 | 34.52 | 5.42 |
| mo101 | h | Ajudante de montador de isolamentos. (mão de obra) | 0.157 | 29.06 | 4.56 |
| % | % | Custos diretos complementares | 2 % | 44.69 | 0.89 |
|  |  | Custos diretos |  |  | 45.58 |
