# Isolamento térmico de testa de laje e pilares em fachada, com poliestireno extrudido

- Propriedade do ficheiro: CYPE INGENIEROS, S.A.
- Formato: FIEBDC-3/2002
- Âmbito geográfico: Brasil
- Moeda: BRL
- Custos indiretos: 3.00 %
- Despesas gerais: 13.00 %
- Lucro: 6.00 %
- IVA: 17.00 %

## N Isolamentos e impermeabilizações

### NA Isolamentos térmicos

#### NAJ Pontes térmicas

**NAJ010** m² Isolamento térmico de testa de laje e pilares em fachada, com poliestireno extrudido.
Isolamento térmico de testas de laje e pilares embutidos na espessura da fachada, formado por painel rígido de poliestireno extrudido, de superfície rugosa estriada e borda lateral com encaixe macho-fêmea e reto, de 40 mm de espessura, resistência à compressão >= 300 kPa, resistência térmica 1,2 m²K/W, condutibilidade térmica 0,034 W/(mK), colocado topo a topo e cravagem com pontas metálicas às fôrmas da estrutura antes da concretagem.
Inclui: Implantação e corte do isolamento. Fixação do isolamento.
Critério de medição de projeto: Superfície medida segundo documentação gráfica de Projeto.
Critério de quantitativos de obra: Medir-se-á a superfície realmente executada segundo especificações de Projeto.

| Código | Un | Descrição | Rendimento | Preço | Importância |
|---|---|---|---|---|---|
| mt16pxa010eaq | m² | Painel rígido de poliestireno extrudido, de superfície rugosa estriada e borda lateral com encaixe macho-fêmea e reto, de 40 mm de espessura, resistência à compressão >= 300 kPa, resistência térmica 1,2 m²K/W, condutibilidade térmica 0,034 W/(mK), Euroclasse E de reação ao fogo, com código de designação XPS-EN 13164-T2-CS(10/Y)300-DS(70,90)-DLT(2)5-WL(T)0,7-WD(V)3-FTCD1. (material) | 1.050 | 67.29 | 70.65 |
| mt08var070 | kg | Pontas metálicas de cabeça larga. (material) | 0.150 | 20.16 | 3.02 |
| mo054 | h | Montador de isolamentos. (mão de obra) | 0.157 | 34.52 | 5.42 |
| mo101 | h | Ajudante de montador de isolamentos. (mão de obra) | 0.157 | 29.06 | 4.56 |
| % | % | Custos diretos complementares | 2 % | 83.65 | 1.67 |
|  |  | Custos diretos |  |  | 85.32 |
