# Isolamento térmico de testa de laje e pilares em fachada, com revestimento de cortiça

- Propriedade do ficheiro: CYPE INGENIEROS, S.A.
- Formato: FIEBDC-3/2002
- Âmbito geográfico: Brasil
- Moeda: BRL
- Custos indiretos: 3.00 %
- Despesas gerais: 13.00 %
- Lucro: 6.00 %
- IVA: 17.00 %

## N Isolamentos e impermeabilizações

### NA Isolamentos térmicos

#### NAJ Pontes térmicas

**NAJ019** m² Isolamento térmico de testa de laje e pilares em fachada, com revestimento de cortiça.
Isolamento térmico de testas de laje e pilares embutidos na espessura da fachada, formado por duas camadas de revestimento de cortiça reforçado com fibras de vidro, de 2,4 mm de espessura total, aplicado manualmente.
Inclui: Preparação da superfície suporte. Preparação do revestimento. Aplicação do revestimento.
Critério de medição de projeto: Superfície medida segundo documentação gráfica de Projeto.
Critério de quantitativos de obra: Medir-se-á a superfície realmente executada segundo especificações de Projeto.

| Código | Un | Descrição | Rendimento | Preço | Importância |
|---|---|---|---|---|---|
| mt28rsu030b | kg | Revestimento de cortiça reforçado com fibras de vidro, para utilização em interiores ou em exteriores, à base de copolímeros acrílicos, cortiça e fibras de vidro, condutibilidade térmica 0,059 W/(mK), densidade 1060 kg/m³, transpirável, permeável ao vapor de água. (material) | 2.880 | 21.80 | 62.78 |
| op00tal020 |  | Furadeira com misturador. | 1.000 | 0.00 | 0.00 |
| mo039 | h | Pedreiro de acabamento. (mão de obra) | 0.188 | 33.34 | 6.27 |
| mo111 | h | Servente de pedreiro de acabamento. (mão de obra) | 0.105 | 29.17 | 3.06 |
| % | % | Custos diretos complementares | 2 % | 72.11 | 1.44 |
|  |  | Custos diretos |  |  | 73.55 |
