# Isolamento térmico de clarabóia em cobertura plana não acessível, não ventilada, Deck, com painéis de lã mineral

- Propriedade do ficheiro: CYPE INGENIEROS, S.A.
- Formato: FIEBDC-3/2002
- Âmbito geográfico: Brasil
- Moeda: BRL
- Custos indiretos: 3.00 %
- Despesas gerais: 13.00 %
- Lucro: 6.00 %
- IVA: 17.00 %

## N Isolamentos e impermeabilizações

### NA Isolamentos térmicos

#### NAJ Pontes térmicas

**NAJ040** Un Isolamento térmico de clarabóia em cobertura plana não acessível, não ventilada, Deck, com painéis de lã mineral.
Isolamento térmico de clarabóia em cobertura plana não acessível, não ventilada, Deck, formado por painel rígido de lã de rocha soldável "ROCKWOOL", de dupla densidade (230 kg/m³ na camada superior e 150 kg/m³ na camada inferior), revestido pela face superior com um tecido de vidro branco, de 40 mm de espessura, resistência térmica 0,95 m²K/W, condutibilidade térmica 0,041 W/(mK), colocado topo a topo no perímetro da abertura da clarabóia.
Inclui: Implantação e corte do isolamento. Colocação do isolamento.
Critério de medição de projeto: Superfície medida segundo documentação gráfica de Projeto.
Critério de quantitativos de obra: Medir-se-á a superfície realmente executada segundo especificações de Projeto.

| Código | Un | Descrição | Rendimento | Preço | Importância |
|---|---|---|---|---|---|
| mt16lrw021je | m² | Painel rígido de lã de rocha soldável "ROCKWOOL", de dupla densidade (230 kg/m³ na camada superior e 150 kg/m³ na camada inferior), revestido pela face superior com um tecido de vidro branco, de 40 mm de espessura, resistência térmica 0,95 m²K/W, condutibilidade térmica 0,041 W/(mK), Euroclasse A2-s1, d0 de reação ao fogo, calor específico 840 J/kgK e fator de resistência à difusão do vapor de água 1. (material) | 1.000 | 226.30 | 226.30 |
| mo054 | h | Montador de isolamentos. (mão de obra) | 0.157 | 34.52 | 5.42 |
| mo101 | h | Ajudante de montador de isolamentos. (mão de obra) | 0.157 | 29.06 | 4.56 |
| % | % | Custos diretos complementares | 2 % | 236.28 | 4.73 |
|  |  | Custos diretos |  |  | 241.01 |
