# Isolamento térmico de base de parede, com vidro celular

- Propriedade do ficheiro: CYPE INGENIEROS, S.A.
- Formato: FIEBDC-3/2002
- Âmbito geográfico: Brasil
- Moeda: BRL
- Custos indiretos: 3.00 %
- Despesas gerais: 13.00 %
- Lucro: 6.00 %
- IVA: 17.00 %

## N Isolamentos e impermeabilizações

### NA Isolamentos térmicos

#### NAJ Pontes térmicas

**NAJ110** m Isolamento térmico de base de parede, com vidro celular.
Isolamento térmico de base de parede, formado por fita de vidro celular, de 50 mm de espessura e 115 mm de largura, resistência à compressão >= 1600 kPa, resistência térmica 0,4348 m²K/W, condutibilidade térmica 0,05 W/(mK) e Euroclasse A1 de reação ao fogo, assente com argamassa de cimento, confeccionada em obra, dosificação 1:6.
Inclui: Limpeza e preparação da superfície suporte. Marcação da disposição das peças. Corte do isolamento. Aplicação da argamassa. Colocação do isolamento.
Critério de medição de projeto: Superfície medida segundo documentação gráfica de Projeto.
Critério de quantitativos de obra: Medir-se-á a superfície realmente executada segundo especificações de Projeto.

| Código | Un | Descrição | Rendimento | Preço | Importância |
|---|---|---|---|---|---|
| mt16pvi040a | m | Fita de vidro celular, de 50 mm de espessura e 115 mm de largura, resistência à compressão >= 1600 kPa, resistência térmica 0,4348 m²K/W, condutibilidade térmica 0,05 W/(mK) e Euroclasse A1 de reação ao fogo; para colocar na base de paredes. (material) | 1.000 | 190.52 | 190.52 |
| mt08aaa010a | m³ | Água. (material) | 0.006 | 3.83 | 0.02 |
| mt01arg005a | t | Areia de pedreira, para argamassa preparada em obra. (material) | 0.002 | 51.13 | 0.10 |
| mt08cem002 | kg | Cimento cinza em sacos. (material) | 0.278 | 0.63 | 0.18 |
| mq06hor010 | h | Betoneira elétrica com uma capacidade de amassamento de 160 l. (equipamento) | 0.005 | 13.50 | 0.07 |
| mo054 | h | Montador de isolamentos. (mão de obra) | 0.136 | 34.52 | 4.69 |
| mo101 | h | Ajudante de montador de isolamentos. (mão de obra) | 0.136 | 29.06 | 3.95 |
| % | % | Custos diretos complementares | 2 % | 199.53 | 3.99 |
|  |  | Custos diretos |  |  | 203.52 |
