# Isolamento termo-acústico de pisos flutuantes, com poliestireno expandido

- Propriedade do ficheiro: CYPE INGENIEROS, S.A.
- Formato: FIEBDC-3/2002
- Âmbito geográfico: Brasil
- Moeda: BRL
- Custos indiretos: 3.00 %
- Despesas gerais: 13.00 %
- Lucro: 6.00 %
- IVA: 17.00 %

## N Isolamentos e impermeabilizações

### NA Isolamentos térmicos

#### NAL Pisos flutuantes

**NAL030** m² Isolamento termo-acústico de pisos flutuantes, com poliestireno expandido.
Isolamento termo-acústico de pisos flutuantes, formado por painel rígido de poliestireno expandido, de superfície lisa e borda lateral reta, de 10 mm de espessura, resistência térmica 0,35 m²K/W, condutibilidade térmica 0,03 W/(mK), coberto com filme de polietileno de 0,2 mm de espessura e dessolidarização perimetral executada com o mesmo material isolante. Colocação em obra: topo a topo, simplesmente apoiado, preparado para receber um contrapiso de argamassa ou concreto. Inclusive fita autocolante para vedação de juntas.
Inclui: Limpeza e preparação da superfície suporte. Implantação e corte do isolamento. Colocação do isolamento. Colocação do filme de polietileno. Vedação de juntas do filme de polietileno.
Critério de medição de projeto: Superfície medida segundo documentação gráfica de Projeto.
Critério de quantitativos de obra: Medir-se-á a superfície realmente executada segundo especificações de Projeto.

| Código | Un | Descrição | Rendimento | Preço | Importância |
|---|---|---|---|---|---|
| mt16pel060nad | m² | Painel rígido de poliestireno expandido, de superfície lisa e borda lateral reta, de 10 mm de espessura, resistência térmica 0,35 m²K/W, condutibilidade térmica 0,03 W/(mK), Euroclasse E de reação ao fogo, com código de designação EPS-EN 13163-T3-L3-W2-S5-P10-TR200-DS(N)2-BS150-CS(10)100; proporcionando uma redução do nível global de pressão sonora a ruído de impacto de 27 dB. (material) | 1.100 | 14.90 | 16.39 |
| mt16png010d | m² | Filme de polietileno de 0,2 mm de espessura e 184 g/m² de massa superficial. (material) | 1.100 | 3.05 | 3.36 |
| mt16aaa030 | m | Fita autocolante para vedação de juntas. (material) | 0.400 | 2.24 | 0.90 |
| mo054 | h | Montador de isolamentos. (mão de obra) | 0.084 | 34.52 | 2.90 |
| mo101 | h | Ajudante de montador de isolamentos. (mão de obra) | 0.084 | 29.06 | 2.44 |
| % | % | Custos diretos complementares | 2 % | 25.99 | 0.52 |
|  |  | Custos diretos |  |  | 26.51 |
