# Isolamento em revestimento interior autoportante de placas (não incluído neste preço)

- Propriedade do ficheiro: CYPE INGENIEROS, S.A.
- Formato: FIEBDC-3/2002
- Âmbito geográfico: Brasil
- Custos indiretos: 3.00 %
- Despesas gerais: 13.00 %
- Lucro: 6.00 %
- IVA: 17.00 %

## N Isolamentos e impermeabilizações

### NA Isolamentos térmicos

#### NAO Revestimentos internos

**NAO020** m² Isolamento em revestimento interior autoportante de placas (não incluído neste preço), formado por painel autoportante de lã mineral de alta densidade, de 40 mm de espessura, não revestido, fixado mecanicamente à alvenaria.
Fornecimento e colocação de isolamento entre a face interior de um pano exterior de fachada ou uma parede interior e o revestimento autoportante de placas (não incluído neste preço), formado por painel autoportante de lã mineral de alta densidade, de 40 mm de espessura, não revestido, resistência térmica 1,15 m²K/W, condutibilidade térmica 0,032 W/(mK), fixado mecanicamente à alvenaria. Inclusive parte proporcional de cortes, fixações e limpeza.
Inclui: Corte e preparação do isolamento. Colocação do isolamento sobre o paramento.
Critério de medição de projeto: Superfície medida segundo documentação gráfica de Projeto.
Critério de quantitativos de obra: Medir-se-á a superfície realmente executada segundo especificações de Projeto.

| Código | Un | Descrição | Rendimento | Preço | Importância |
|---|---|---|---|---|---|
| mt16lvi030adem | m² | Painel autoportante de lã mineral de alta densidade, de 40 mm de espessura, não revestido, resistência térmica 1,15 m²K/W, condutibilidade térmica 0,032 W/(mK). (material) | 1.050 | 8.67 | 9.10 |
| mt16aaa020ja | Un | Fixação mecânica para painéis isolantes de fibras têxteis, colocados diretamente sobre a superfície suporte. (material) | 3.000 | 0.15 | 0.45 |
| mo054 | h | Montador de isolamentos. (mão de obra) | 0.112 | 25.14 | 2.82 |
| mo101 | h | Ajudante de montador de isolamentos. (mão de obra) | 0.112 | 17.24 | 1.93 |
| % | % | Custos diretos complementares | 2 % | 14.30 | 0.29 |
|  |  | Custos diretos |  |  | 14.59 |
