# Isolamento entre montantes no revestimento interior autoportante de placas (não incluído neste preço), formado por painel de lã de vidro, não revestido, de 45 mm de espessura

- Propriedade do ficheiro: CYPE INGENIEROS, S.A.
- Formato: FIEBDC-3/2002
- Âmbito geográfico: Brasil
- Custos indiretos: 3.00 %
- Despesas gerais: 13.00 %
- Lucro: 6.00 %
- IVA: 17.00 %

## N Isolamentos e impermeabilizações

### NA Isolamentos térmicos

#### NAO Revestimentos internos

**NAO030** m² Isolamento entre montantes no revestimento interior autoportante de placas (não incluído neste preço), formado por painel de lã de vidro, não revestido, de 45 mm de espessura.
Fornecimento e colocação de isolamento entre os montantes da estrutura portante do revestimento interior autoportante de placas (não incluído neste preço), formado por painel de lã de vidro, não revestido, de 45 mm de espessura, resistência térmica 1,25 m²K/W, condutibilidade térmica 0,036 W/(mK). Inclusive parte proporcional de cortes, fixações e limpeza.
Inclui: Corte e preparação do isolamento. Colocação do isolamento entre os montantes.
Critério de medição de projeto: Superfície medida segundo documentação gráfica de Projeto.
Critério de quantitativos de obra: Medir-se-á a superfície realmente executada segundo especificações de Projeto.

| Código | Un | Descrição | Rendimento | Preço | Importância |
|---|---|---|---|---|---|
| mt16lva060a | m² | Painel de lã de vidro, não revestido, de 45 mm de espessura, resistência térmica 1,25 m²K/W, condutibilidade térmica 0,036 W/(mK), Euroclasse A1 de reação ao fogo, com código de designação MW--T3-MU1. (material) | 1.050 | 3.45 | 3.62 |
| mo054 | h | Montador de isolamentos. (mão de obra) | 0.056 | 25.14 | 1.41 |
| mo101 | h | Ajudante de montador de isolamentos. (mão de obra) | 0.056 | 17.24 | 0.97 |
| % | % | Custos diretos complementares | 2 % | 6.00 | 0.12 |
|  |  | Custos diretos |  |  | 6.12 |
