# Isolamento térmico pelo exterior em fachada ventilada

- Propriedade do ficheiro: CYPE INGENIEROS, S.A.
- Formato: FIEBDC-3/2002
- Âmbito geográfico: Brasil
- Moeda: BRL
- Custos indiretos: 3.00 %
- Despesas gerais: 13.00 %
- Lucro: 6.00 %
- IVA: 17.00 %

## N Isolamentos e impermeabilizações

### NA Isolamentos térmicos

#### NAQ Fachadas ventiladas

**NAQ010** m² Isolamento térmico pelo exterior em fachada ventilada.
Isolamento térmico pelo exterior em fachada ventilada, com painel rígido de lã mineral, não revestido de dupla densidade, de 40 mm de espessura, resistência térmica 1,15 m²K/W, condutibilidade térmica 0,034 W/(mK). Colocação em obra: topo a topo, com fixações mecânicas.
Inclui: Implantação e corte do isolamento. Colocação do isolamento. Fixação do isolamento. Resolução de pontos singulares.
Critério de medição de projeto: Superfície medida segundo documentação gráfica de Projeto.
Critério de quantitativos de obra: Medir-se-á a superfície realmente executada segundo especificações de Projeto.

| Código | Un | Descrição | Rendimento | Preço | Importância |
|---|---|---|---|---|---|
| mt16aaa020ab | Un | Fixação mecânica para painéis isolantes de lã mineral, colocados diretamente sobre a superfície suporte. (material) | 4.000 | 1.49 | 5.96 |
| mt16lra020abk | m² | Painel rígido de lã mineral, não revestido de dupla densidade, de 40 mm de espessura, resistência térmica 1,15 m²K/W, condutibilidade térmica 0,034 W/(mK), impermeável à água da chuva, Euroclasse A1 de reação ao fogo, capacidade de absorção de água a curto prazo <=1 kg/m² e fator de resistência à difusão do vapor de água 1,3. (material) | 1.050 | 113.87 | 119.56 |
| mo054 | h | Montador de isolamentos. (mão de obra) | 0.075 | 34.52 | 2.59 |
| mo101 | h | Ajudante de montador de isolamentos. (mão de obra) | 0.038 | 29.06 | 1.10 |
| % | % | Custos diretos complementares | 2 % | 129.21 | 2.58 |
|  |  | Custos diretos |  |  | 131.79 |
