# Isolamento térmico pelo interior de coberturas inclinadas sobre espaço não habitável

- Propriedade do ficheiro: CYPE INGENIEROS, S.A.
- Formato: FIEBDC-3/2002
- Âmbito geográfico: Brasil
- Moeda: BRL
- Custos indiretos: 3.00 %
- Despesas gerais: 13.00 %
- Lucro: 6.00 %
- IVA: 17.00 %

## N Isolamentos e impermeabilizações

### NA Isolamentos térmicos

#### NAQ Coberturas

**NAQ030** m² Isolamento térmico pelo interior de coberturas inclinadas sobre espaço não habitável, formado por feltro isolante de lã mineral, revestido em uma das suas faces com um complexo de papel kraft com polietileno que atua como barreira de vapor, de 80 mm de espessura, resistência térmica 2 m²K/W, condutibilidade térmica 0,042 W/(mK), colocado topo a topo, simplesmente apoiado. Inclusive fita autocolante para vedação de juntas.
Isolamento térmico pelo interior de coberturas inclinadas sobre espaço não habitável, formado por feltro isolante de lã mineral, revestido em uma das suas faces com um complexo de papel kraft com polietileno que atua como barreira de vapor, de 80 mm de espessura, resistência térmica 2 m²K/W, condutibilidade térmica 0,042 W/(mK), colocado topo a topo, simplesmente apoiado. Inclusive fita autocolante para vedação de juntas.
Inclui: Limpeza da superfície superior da laje. Corte e ajuste do isolamento. Colocação do isolamento.
Critério de medição de projeto: Superfície medida segundo documentação gráfica de Projeto.
Critério de quantitativos de obra: Medir-se-á a superfície realmente executada segundo especificações de Projeto.

| Código | Un | Descrição | Rendimento | Preço | Importância |
|---|---|---|---|---|---|
| mt16lra040a | m² | Feltro isolante de lã mineral, revestido em uma das suas faces com um complexo de papel kraft com polietileno que atua como barreira de vapor, de 80 mm de espessura, resistência térmica 2 m²K/W, condutibilidade térmica 0,042 W/(mK). (material) | 1.100 | 21.18 | 23.30 |
| mt16aaa030 | m | Fita autocolante para vedação de juntas. (material) | 1.000 | 1.26 | 1.26 |
| mo054 | h | Montador de isolamentos. (mão de obra) | 0.079 | 28.28 | 2.23 |
| mo101 | h | Ajudante de montador de isolamentos. (mão de obra) | 0.079 | 18.53 | 1.46 |
| % | % | Custos diretos complementares | 2 % | 28.25 | 0.57 |
|  |  | Custos diretos |  |  | 28.82 |
