# Isolamento térmico pelo exterior de fachadas

- Propriedade do ficheiro: CYPE INGENIEROS, S.A.
- Formato: FIEBDC-3/2002
- Âmbito geográfico: Brasil
- Custos indiretos: 3.00 %
- Despesas gerais: 13.00 %
- Lucro: 6.00 %
- IVA: 16.00 %

## N Isolamentos e impermeabilizações

### NA Isolamentos

#### NAS Sistemas ETICS de isolamento exterior de fachadas

**NAS032** m² Isolamento térmico pelo exterior de fachadas, com o sistema weber.therm Etics com revestimento acrílico "WEBER CEMARKSA", formado por duas camadas de argamassa base weber.therm Base "WEBER CEMARKSA", para fixação e regularização de placas de isolamento térmico, um painel rígido de poliestireno expandido (EPS), de superfície lisa e bordo lateral reto, de 40 mm de espessura (situado entre as duas camadas de argamassa base), malha de fibra de vidro anti-álcalis, para reforço da argamassa (na camada de proteção), regulador de fundo weber CS "WEBER CEMARKSA" e uma camada de 2 a 3 mm de espessura de argamassa acrílica weber.tene Stilo "WEBER CEMARKSA".
Inclui: Preparação da superfície suporte. Colocação do perfil de arranque. Corte e preparação do isolamento. Colocação do isolamento sobre o paramento. Lixagem de toda a superfície. Tratamento dos pontos singulares. Aplicação da argamassa base e a malha de fibra de vidro. Aplicação de tinta de fundo. Aplicação da camada de acabamento com argamassa decorativa.

| Código | Un | Descrição | Rendimento | Preço | Importância |
|---|---|---|---|---|---|
| mt28maw020 | kg | Argamassa base weber.therm Base "WEBER CEMARKSA", para fixação e regularização de placas de isolamento térmico, composta de cimento cinzento, cargas minerais, resina redispersável em pó, fibras HD e aditivos especiais. (material) | 4.750 | 0.87 | 4.13 |
| mt09mol080a | m | Perfil de arranque de alumínio. (material) | 0.100 | 9.45 | 0.95 |
| mt09mol070a | m | Perfil de canto de alumínio. (material) | 0.500 | 1.59 | 0.80 |
| mt16peb010a | m² | Painel rígido de poliestireno expandido (EPS), de superfície lisa e bordo lateral reto, de 40 mm de espessura, cor cinzento, resistência térmica 1,1 m²K/W, condutibilidade térmica 0,036 W/(mK), densidade 20 kg/m³, Euroclasse E de reação ao fogo, com código de designação EPS--L2-W2-T2-S2-P4-DS(N)2-BS170-CS(10)60-TR150. (material) | 1.000 | 7.81 | 7.81 |
| mt16aaa021a | Un | Bucha de expansão e prego de polipropileno, com aro de estanqueidade, para fixação de placas isolantes. (material) | 6.000 | 0.10 | 0.60 |
| mt28maw020 | kg | Argamassa base weber.therm Base "WEBER CEMARKSA", para fixação e regularização de placas de isolamento térmico, composta de cimento cinzento, cargas minerais, resina redispersável em pó, fibras HD e aditivos especiais. | 6.000 | 0.87 | 5.22 |
| mt28mon040a | m² | Rede de fibra de vidro, de 10x10 mm de vão, anti-álcalis, de 200 a 250 g/m² de massa superficial e 750 a 900 microns de espessura, com 25 kp/cm² de resistência à tração, para armar argamassas monocamada. (material) | 1.100 | 2.33 | 2.56 |
| mt28maw060 | kg | Regulador de fundo weber CS "WEBER CEMARKSA", composto por aglutinantes orgânicos e pigmentos resistentes aos álcalis. (material) | 0.200 | 4.18 | 0.84 |
| mt28maw030a | kg | Argamassa acrílica weber.tene Stilo "WEBER CEMARKSA", acabamento afagado, composta de resinas sintéticas, areia de mármore, pigmentos orgânicos e aditivos especiais. (material) | 3.000 | 3.98 | 11.94 |
| mo047 | h | Oficial de 1ª montador de sistemas de fachadas pré-fabricadas. (mão de obra) | 0.816 | 5.63 | 4.59 |
| mo090 | h | Ajudante de montador de sistemas de fachadas pré-fabricadas. (mão de obra) | 0.816 | 3.49 | 2.85 |
| % | % | Custos diretos complementares | 2 % | 42.29 | 0.85 |
|  |  | Custos diretos |  |  | 43.14 |
