# Isolamento acústico a ruído aéreo, em parede divisória interior de alvenaria, com complexos multicamada

- Propriedade do ficheiro: CYPE INGENIEROS, S.A.
- Formato: FIEBDC-3/2002
- Âmbito geográfico: Brasil
- Moeda: BRL
- Custos indiretos: 3.00 %
- Despesas gerais: 13.00 %
- Lucro: 6.00 %
- IVA: 17.00 %

## N Isolamentos e impermeabilizações

### NB Isolamentos acústicos

#### NBP Paredes divisórias

**NBP010** m² Isolamento acústico a ruído aéreo, em parede divisória interior de alvenaria, com complexos multicamada.
Isolamento acústico, a ruído aéreo, em parede divisória interior de alvenaria, realizado com complexo multicamada, de 20 mm de espessura, 7,4 kg/m² de massa superficial, formado por um feltro têxtil de 16 mm de espessura aderido termicamente a uma lâmina viscoelástica de alta densidade de 4 mm de espessura, colocado topo a topo e com fixações mecânicas. Inclusive fita viscoelástica autocolante, para vedação de juntas.
Inclui: Corte do isolamento. Colocação do isolamento. Fixação do isolamento. Resolução de pontos singulares. Vedação de juntas e ligações.
Critério de medição de projeto: Superfície medida segundo documentação gráfica de Projeto.
Critério de quantitativos de obra: Medir-se-á a superfície realmente executada segundo especificações de Projeto.

| Código | Un | Descrição | Rendimento | Preço | Importância |
|---|---|---|---|---|---|
| mt16ptc030e | m² | Complexo multicamada, de 20 mm de espessura, 7,4 kg/m² de massa superficial, formado por um feltro têxtil de 16 mm de espessura aderido termicamente a uma lâmina viscoelástica de alta densidade de 4 mm de espessura; com 57 dB de índice global de redução sonora, Rw. (material) | 1.050 | 91.20 | 95.76 |
| mt16aaa020kc | Un | Fixação mecânica para painéis isolantes de complexo multicamada, colocados diretamente sobre a superfície suporte. (material) | 5.250 | 0.87 | 4.57 |
| mt16pnc010a | m | Fita viscoelástica autocolante, com autoproteção de alumínio, de 50 mm de largura e de 1,5 mm de espessura, para vedação de juntas. (material) | 0.440 | 5.33 | 2.35 |
| mo054 | h | Montador de isolamentos. (mão de obra) | 0.031 | 33.54 | 1.04 |
| mo101 | h | Ajudante de montador de isolamentos. (mão de obra) | 0.016 | 27.93 | 0.45 |
| % | % | Custos diretos complementares | 2 % | 104.17 | 2.08 |
|  |  | Custos diretos |  |  | 106.25 |
