# Barreira acústica a ruído aéreo

- Propriedade do ficheiro: CYPE INGENIEROS, S.A.
- Formato: FIEBDC-3/2002
- Âmbito geográfico: Brasil
- Moeda: BRL
- Custos indiretos: 3.00 %
- Despesas gerais: 13.00 %
- Lucro: 6.00 %
- IVA: 17.00 %

## N Isolamentos e impermeabilizações

### NB Isolamentos acústicos

#### NBP Paredes divisórias

**NBP100** m² Barreira acústica a ruído aéreo, em divisória desmontável, através do plenum, formada por painel acústico autoportante de lã mineral, composto por módulos de 1200x1000x80 mm, revestido nas duas faces com um complexo kraft-alumínio, colocada diretamente entre a laje e os perfis superiores da divisória desmontável, para melhorar o isolamento acústico lateral entre espaços. Inclusive fita autocolante de alumínio, para a vedação e fixação do isolamento.
Barreira acústica a ruído aéreo, em divisória desmontável, através do plenum, formada por painel acústico autoportante de lã mineral, composto por módulos de 1200x1000x80 mm, revestido nas duas faces com um complexo kraft-alumínio, colocada diretamente entre a laje e os perfis superiores da divisória desmontável, para melhorar o isolamento acústico lateral entre espaços. Inclusive fita autocolante de alumínio, para a vedação e fixação do isolamento.
Inclui: Marcação. Corte e ajuste dos painéis. Colocação dos painéis. Vedação de juntas e ligações.
Critério de medição de projeto: Superfície medida segundo documentação gráfica de Projeto.
Critério de quantitativos de obra: Medir-se-á a superfície realmente executada segundo especificações de Projeto.

| Código | Un | Descrição | Rendimento | Preço | Importância |
|---|---|---|---|---|---|
| mt16par120c | m² | Painel acústico autoportante de lã mineral, composto por módulos de 1200x1000x80 mm, revestido nas duas faces com um complexo kraft-alumínio, Euroclasse A2-s1, d0 de reação ao fogo, como barreira acústica em plenums, entre a laje e a divisória. (material) | 1.050 | 169.81 | 178.30 |
| mt42con020 | m | Fita autocolante de alumínio, de 50 microns de espessura e 65 mm de largura, à base de resinas acrílicas, para a vedação e fixação do isolamento. (material) | 1.500 | 0.80 | 1.20 |
| mo054 | h | Montador de isolamentos. (mão de obra) | 0.521 | 27.47 | 14.31 |
| mo101 | h | Ajudante de montador de isolamentos. (mão de obra) | 0.521 | 18.75 | 9.77 |
| % | % | Custos diretos complementares | 2 % | 203.58 | 4.07 |
|  |  | Custos diretos |  |  | 207.65 |
