# Impermeabilização de radier, com lâminas asfálticas

- Propriedade do ficheiro: CYPE INGENIEROS, S.A.
- Formato: FIEBDC-3/2002
- Âmbito geográfico: Brasil
- Moeda: BRL
- Custos indiretos: 3.00 %
- Despesas gerais: 13.00 %
- Lucro: 6.00 %
- IVA: 17.00 %

## N Isolamentos e impermeabilizações

### NI Impermeabilizações

#### NIC Fundações

**NIC011** m² Impermeabilização de radier, com lâminas asfálticas.
Impermeabilização de radier, com membrana de betume modificado com elastômero SBS, de 4 mm de espessura, com armadura de feltro de poliéster reforçado e estabilizado de 150 g/m², de superfície não protegida, totalmente aderida ao suporte com maçarico, colocada com sobreposições na base do radier, sobre um lastro de concreto não estrutural, após aplicação prévia do primer com emulsão asfáltica aniônica com cargas, e protegida com uma camada antipunçoamento de geotêxtil de polipropileno-polietileno, (125 g/m²), preparada para receber diretamente o concreto do radier. Inclusive banda de reforço de membrana de betume modificado com elastômero SBS, para a resolução do perímetro.
Critérios considerados na determinação do preço da unidade de obra: O preço não inclui o lastro de concreto não estrutural.
Inclui: Limpeza e preparação da superfície. Aplicação da camada de primer. Colocação da banda de reforço. Colocação da lâmina asfáltica. Colocação do geotêxtil. Resolução de pontos singulares.
Critério de medição de projeto: Superfície medida segundo documentação gráfica de Projeto.
Critério de quantitativos de obra: Medir-se-á a superfície realmente executada segundo especificações de Projeto, incluindo as entregas e as sobreposições.

| Código | Un | Descrição | Rendimento | Preço | Importância |
|---|---|---|---|---|---|
| mt14iea020c | kg | Emulsão asfáltica aniônica com cargas. (material) | 0.500 | 24.58 | 12.29 |
| mt14lba010m | m² | Membrana de betume modificado com elastômero SBS, de 4 mm de espessura, massa nominal 4,8 kg/m², com armadura de feltro de poliéster reforçado e estabilizado de 150 g/m², de superfície não protegida, e coeficiente de difusão do gás radão 7x10-12 m²/s. (material) | 1.100 | 61.31 | 67.44 |
| mt14lba100a | m | Banda de reforço de membrana de betume modificado com elastômero SBS, de 33 cm de largura, acabada com filme plástico termofusível em ambas as faces. (material) | 0.500 | 21.11 | 10.56 |
| mt14gsa010ce | m² | Geotêxtil não tecido sintético, termosoldado, de polipropileno-polietileno, com uma resistência à tração longitudinal de 9,5 kN/m, uma resistência à tração transversal de 10 kN/m, uma abertura de cone ao ensaio de perfuração dinâmica segundo ISO 13433 inferior a 28 mm, resistência CBR ao punçoamento 1,56 kN e uma massa superficial de 125 g/m². (material) | 1.100 | 11.42 | 12.56 |
| op00sop010 |  | Maçarico para solda de lâminas asfálticas. | 1.000 | 0.00 | 0.00 |
| mo029 | h | Aplicador de lâminas impermeabilizantes. (mão de obra) | 0.125 | 33.34 | 4.17 |
| mo067 | h | Ajudante de aplicador de lâminas impermeabilizantes. (mão de obra) | 0.125 | 31.49 | 3.94 |
| % | % | Custos diretos complementares | 2 % | 110.96 | 2.22 |
|  |  | Custos diretos |  |  | 113.18 |
