# Impermeabilização de coberturas planas

- Propriedade do ficheiro: CYPE INGENIEROS, S.A.
- Formato: FIEBDC-3/2002
- Âmbito geográfico: Brasil
- Moeda: BRL
- Custos indiretos: 3.00 %
- Despesas gerais: 13.00 %
- Lucro: 6.00 %
- IVA: 17.00 %

## N Isolamentos e impermeabilizações

### NI Impermeabilizações

#### NIG Coberturas, galerias e varandas

**NIG225** m² Impermeabilização de coberturas planas, realizada através do sistema Dry80 "REVESTECH", formado por lâmina impermeabilizante flexível tipo EVAC, Dry80 30 "REVESTECH", composta por uma folha dupla de poliolefina termoplástica com acetato de vinil etileno, com ambas as faces revestidas de fibras de poliéster não tecidas, de 0,8 mm de espessura e 625 g/m², fixada ao suporte com cimento cola melhorado, deformável e tixotrópico, C2 TE S1 espalhada com desempenadeira dentada. Inclusive peças especiais "REVESTECH" para o tratamento de ângulos internos Dry80 Cornerin e externos Dry80 Cornerout, banda perimetral Dry80 Banda 20 para o tratamento de encontros com paramentos e cola Seal Plus para a vedação de juntas.
Impermeabilização de coberturas planas, realizada através do sistema Dry80 "REVESTECH", formado por lâmina impermeabilizante flexível tipo EVAC, Dry80 30 "REVESTECH", composta por uma folha dupla de poliolefina termoplástica com acetato de vinil etileno, com ambas as faces revestidas de fibras de poliéster não tecidas, de 0,8 mm de espessura e 625 g/m², fixada ao suporte com cimento cola melhorado, deformável e tixotrópico, C2 TE S1 espalhada com desempenadeira dentada. Inclusive peças especiais "REVESTECH" para o tratamento de ângulos internos Dry80 Cornerin e externos Dry80 Cornerout, banda perimetral Dry80 Banda 20 para o tratamento de encontros com paramentos e cola Seal Plus para a vedação de juntas.
Inclui: Colocação da impermeabilização. Tratamento dos pontos singulares. Vedação de juntas.
Critério de medição de projeto: Superfície medida em projeção horizontal, segundo documentação gráfica de Projeto, desde as faces interiores dos parapeitos ou muretes perimetrais que a limitam.
Critério de quantitativos de obra: Medir-se-á, em projeção horizontal, a superfície realmente executada segundo especificações de Projeto, desde as faces interiores dos parapeitos ou muretes perimetrais que a limitam.

| Código | Un | Descrição | Rendimento | Preço | Importância |
|---|---|---|---|---|---|
| mt09mcm060a | kg | Cimento cola melhorado, deformável e tixotrópico, tipo C2 TE S1, cor cinza, com deslizamento reduzido e tempo de colocação ampliado, composto de cimento, inertes de granulometria fina, resinas sintéticas e aditivos especiais, de endurecimento sem retração. (material) | 0.600 | 1.95 | 1.17 |
| mt15rev010F | m² | Lâmina impermeabilizante flexível tipo EVAC, Dry80 30 "REVESTECH", composta por uma folha dupla de poliolefina termoplástica com acetato de vinil etileno, com ambas as faces revestidas de fibras de poliéster não tecidas, de 0,8 mm de espessura e 625 g/m², fornecida em rolos de 1,5 m de largura e 30 m de comprimento. (material) | 1.100 | 54.28 | 59.71 |
| mt15rev170c | kg | Adesivo à base de poliuretano, Seal Plus "REVESTECH", cor castanho, para a vedação de juntas. (material) | 0.050 | 68.64 | 3.43 |
| mt15rev040ea | m | Banda de reforço para lâmina impermeabilizante flexível tipo EVAC, Dry80 Banda 20 "REVESTECH", de 180 mm de largura, composta por uma folha dupla de poliolefina termoplástica com acetato de vinil etileno, com ambas as faces revestidas de fibras de poliéster não tecidas, de 0,8 mm de espessura e 625 g/m². (material) | 0.250 | 22.60 | 5.65 |
| mt15rev055b | Un | Complemento para reforço de pontos singulares em tratamentos impermeabilizantes através de peças para o arremate de ângulos internos, Dry80 Cornerin "REVESTECH". (material) | 0.200 | 35.23 | 7.05 |
| mt15rev056b | Un | Complemento para reforço de pontos singulares em tratamentos impermeabilizantes através de peças para o arremate de ângulos externos, Dry80 Cornerout "REVESTECH". (material) | 0.100 | 37.81 | 3.78 |
| mo029 | h | Aplicador de lâminas impermeabilizantes. (mão de obra) | 0.158 | 23.85 | 3.77 |
| mo067 | h | Ajudante de aplicador de lâminas impermeabilizantes. (mão de obra) | 0.158 | 20.48 | 3.24 |
| % | % | Custos diretos complementares | 2 % | 87.80 | 1.76 |
|  |  | Custos diretos |  |  | 89.56 |
