# Impermeabilização sob revestimento ou ladrilhamento cerâmico em paramentos verticais e horizontais

- Propriedade do ficheiro: CYPE INGENIEROS, S.A.
- Formato: FIEBDC-3/2002
- Âmbito geográfico: Brasil
- Custos indiretos: 0.03 %
- Despesas gerais: 13.00 %
- Lucro: 6.00 %
- IVA: 17.00 %

## N Isolamentos e impermeabilizações

### NI Impermeabilizações

#### NIH Área molhada

**NIH010** m² Impermeabilização sob revestimento ou ladrilhamento cerâmico em paramentos verticais e horizontais, de locais úmidos através lâmina impermeabilizante, dessolidarizante e difusora de vapor de água de polietileno com estrutura nervurada e cavidades quadradas em forma de cola de milano, Schlüter-DITRA 25 30M "SCHLÜTER-SYSTEMS", de 3 mm de espessura, fixada ao suporte com cimento cola normal C1, preparada para receber diretamente o revestimento (não incluído neste preço).
Execução de impermeabilização sob revestimento ou ladrilhamento cerâmico em paramentos verticais e horizontais, de locais úmidos através lâmina impermeabilizante, dessolidarizante e difusora de vapor de água de polietileno com estrutura nervurada e cavidades quadradas em forma de cola de milano, Schlüter-DITRA 25 30M "SCHLÜTER-SYSTEMS", de 3 mm de espessura, revestida de geotêxtil não tecido numa das suas faces, fixada ao suporte com cimento cola normal C1, preparada para receber diretamente o revestimento (não incluído neste preço). Incluindo parte proporcional de complementos de reforço em tratamento de pontos singulares através da utilização de peças especiais "SCHLÜTER-SYSTEMS" para o tratamento de ângulos internos (Schlüter-KERDI-KERECK/I) e externos (Schlüter-KERDI-KERECK/A), encontros com ramais de descarga (Schlüter-KERDI-KM) ou paramentos (bandas perimetrais), tratamento de ligações e vedação de juntas elásticas (pontos de penetração de tubulações no revestimento, ancoragens de sanitários, encontros entre o paramento e o piso box ou banheira, etc.) com massa adesiva elástica monocomponente, corte e preparação das lâminas.
Inclui: Corte e preparação das lâminas. Espalhamento do cimento cola. Colocação das lâminas. Execução de reforços em pontos singulares. Tratamento de ligações. Vedação de juntas elásticas.
Critério de medição de projeto: Superfície medida segundo documentação gráfica de Projeto.
Critério de quantitativos de obra: Medir-se-á a superfície realmente executada segundo especificações de Projeto.

| Código | Un | Descrição | Rendimento | Preço | Importância |
|---|---|---|---|---|---|
| mt09mcr021g | kg | Cimento cola normal, C1, cor cinzento. (material) | 2.000 | 0.29 | 0.58 |
| mt15res300d | m² | Lâmina impermeabilizante, dessolidarizante e difusora de vapor de água de polietileno com estrutura nervurada e cavidades quadradas em forma de cola de milano, Schlüter-DITRA 25 30M "SCHLÜTER-SYSTEMS", de 3 mm de espessura, revestida de geotêxtil não tecido numa das suas faces, fornecida em rolos de 30 m de comprimento. (material) | 1.050 | 15.13 | 15.89 |
| mt15res060d | kg | Adesivo bicomponente, Schlüter-KERDI-COLL "SCHLÜTER-SYSTEMS", à base de uma dispersão acrílica sem dissolventes e pó de cimento, para a vedação de juntas. (material) | 0.100 | 8.09 | 0.81 |
| mt15res020ob | m | Banda de vedação, Schlüter-KERDI-KEBA 100/125 "SCHLÜTER-SYSTEMS", de 125 mm de largura e 0,1 mm de espessura, para lâmina impermeabilizante flexível de polietileno, com ambas as faces revestidas de geotêxtil não tecido, fornecida em rolos de 30 m de comprimento. (material) | 0.500 | 3.01 | 1.51 |
| mt15res041b | Un | Peça com união termoselada para o tratamento de ângulos internos em tratamentos impermeabilizantes, Schlüter-KERDI-KERECK/FI "SCHLÜTER-SYSTEMS". (material) | 0.200 | 5.92 | 1.18 |
| mt15res040b | Un | Peça com união termoselada para o tratamento de ângulos externos em tratamentos impermeabilizantes, Schlüter-KERDI-KERECK/FA "SCHLÜTER-SYSTEMS". (material) | 0.100 | 7.13 | 0.71 |
| mt15res020re | m | Banda de vedação, Schlüter-KERDI-KEBA 100/250 "SCHLÜTER-SYSTEMS", de 250 mm de largura e 0,1 mm de espessura, para lâmina impermeabilizante flexível de polietileno, com ambas as faces revestidas de geotêxtil não tecido, fornecida em rolos de 30 m de comprimento. (material) | 2.000 | 5.33 | 10.66 |
| mt15res050a | Un | Peça para o tratamento de encontros de tubulações de passagem de 25 mm de diâmetro em tratamentos impermeabilizantes, Schlüter-KERDI-KM "SCHLÜTER-SYSTEMS". (material) | 0.100 | 1.40 | 0.14 |
| mt15res070a | Un | Cartucho de massa adesiva elástica monocomponente, Schlüter-KERDI-FIX "SCHLÜTER-SYSTEMS", à base de polímeros híbridos neutros (MS), de 290 ml, cor cinzento ou branco acabamento brilhante. (material) | 0.100 | 16.98 | 1.70 |
| mo028 | h | Oficial de 1ª aplicador de lâminas impermeabilizantes. (mão de obra) | 0.175 | 6.19 | 1.08 |
| mo062 | h | Ajudante de aplicador de lâminas impermeabilizantes. (mão de obra) | 0.175 | 3.83 | 0.67 |
| % | % | Custos diretos complementares | 2 % | 34.93 | 0.70 |
|  |  | Custos diretos |  |  | 35.63 |
