# Vedação da junta de dilatação de 20 mm de largura, em paramento horizontal interior, com cordão betuminoso Juntodan E "DANOSA", sobre fundo de junta "DANOSA" de 25 mm de diâmetro

- Propriedade do ficheiro: CYPE INGENIEROS, S.A.
- Formato: FIEBDC-3/2002
- Âmbito geográfico: Brasil
- Custos indiretos: 3.00 %
- Despesas gerais: 13.00 %
- Lucro: 6.00 %
- IVA: 16.00 %

## N Isolamentos e impermeabilizações

### NI Impermeabilizações

#### NIJ Juntas

**NIJ010** m Vedação da junta de dilatação de 20 mm de largura, em paramento horizontal interior, com cordão betuminoso Juntodan E "DANOSA", sobre fundo de junta "DANOSA" de 25 mm de diâmetro.
Inclui: Limpeza do suporte. Proteção da superfície contígua à junta. Enchimento do fundo da junta. Aplicação da massa. Alisamento final com espátula.

| Código | Un | Descrição | Rendimento | Preço | Importância |
|---|---|---|---|---|---|
| mt14lbd130c | m | Cordão de polietileno expandido de célula fechada para fundo de junta, "DANOSA". (material) | 1.000 | 0.26 | 0.26 |
| mt14lbd110b | m | Cordão de enchimento para junta de dilatação, de pasta com base betuminosa, Juntodan E "DANOSA", tipo BH-II, de 20 mm de diâmetro, composto por betumes, plastificantes, elastômeros e cargas. (material) | 1.050 | 4.11 | 4.32 |
| mo103 | h | Servente de pedreiro. (mão de obra) | 0.534 | 3.38 | 1.80 |
| % | % | Custos diretos complementares | 2 % | 6.38 | 0.13 |
|  |  | Custos diretos |  |  | 6.51 |
