# Impermeabilização de muro de concreto em contato com o terreno, pela sua face exterior, com emulsões asfálticas

- Propriedade do ficheiro: CYPE INGENIEROS, S.A.
- Formato: FIEBDC-3/2002
- Âmbito geográfico: Brasil
- Moeda: BRL
- Custos indiretos: 3.00 %
- Despesas gerais: 13.00 %
- Lucro: 6.00 %
- IVA: 17.00 %

## N Isolamentos e impermeabilizações

### NI Impermeabilizações

#### NIM Muros em contato com o terreno

**NIM009** m² Impermeabilização de muro de concreto em contato com o terreno, pela sua face exterior, com emulsões asfálticas.
Impermeabilização de muro de concreto em contato com o terreno, pela sua face exterior, com emulsão betuminosa aniónica monocomponente, à base de betumes e resinas, aplicada em duas demãos, (rendimento: 1 kg/m² cada demão).
Inclui: Preparação da superfície suporte. Aplicação da primeira demão. Aplicação da segunda demão.
Critério de medição de projeto: Superfície medida segundo documentação gráfica de Projeto.
Critério de quantitativos de obra: Medir-se-á a superfície realmente executada segundo especificações de Projeto.

| Código | Un | Descrição | Rendimento | Preço | Importância |
|---|---|---|---|---|---|
| mt14ieb010a | kg | Emulsão betuminosa aniónica monocomponente, à base de betumes e resinas. (material) | 2.000 | 15.97 | 31.94 |
| mo032 | h | Aplicador de produtos impermeabilizantes. (mão de obra) | 0.115 | 33.34 | 3.83 |
| mo070 | h | Ajudante de aplicador de produtos impermeabilizantes. (mão de obra) | 0.115 | 31.49 | 3.62 |
| % | % | Custos diretos complementares | 2 % | 39.39 | 0.79 |
|  |  | Custos diretos |  |  | 40.18 |
