# Impermeabilização de laje térrea, com geocomposto de betonita de sódio

- Propriedade do ficheiro: CYPE INGENIEROS, S.A.
- Formato: FIEBDC-3/2002
- Âmbito geográfico: Brasil
- Moeda: BRL
- Custos indiretos: 3.00 %
- Despesas gerais: 13.00 %
- Lucro: 6.00 %
- IVA: 17.00 %

## N Isolamentos e impermeabilizações

### NI Impermeabilizações

#### NIS Lajes térreas

**NIS012** m² Impermeabilização de laje térrea, com geocomposto de betonita de sódio.
Impermeabilização de laje térrea, com geocomposto de betonita de sódio, de 6 mm de espessura, formado por um geotêxtil não tecido de polipropileno, de 200 g/m², 5 kg/m² de grânulos de betonita de sódio natural e um geotêxtil tecido de polipropileno, de 110 g/m², colocado com sobreposições na base da laje térrea, sobre um lastro de concreto não estrutural, fixado com pregos de aço, para evitar o seu deslocamento, preparada para receber diretamente o concreto da laje térrea. Inclusive betonita granular, para a vedação de juntas em pontos singulares.
Critérios considerados na determinação do preço da unidade de obra: O preço não inclui o lastro de concreto não estrutural.
Inclui: Limpeza e preparação da superfície. Colocação e fixação do geocomposto. Enchimento, com betonita granular, do perímetro e dos encontros com elementos de passagem.
Critério de medição de projeto: Superfície medida segundo documentação gráfica de Projeto.
Critério de quantitativos de obra: Medir-se-á a superfície realmente executada segundo especificações de Projeto, incluindo as entregas e as sobreposições.

| Código | Un | Descrição | Rendimento | Preço | Importância |
|---|---|---|---|---|---|
| mt08var015 | kg | Betonita de sódio granular. (material) | 0.130 | 4.40 | 0.57 |
| mt15iea010g | m² | Geocomposto de betonita de sódio, de 6 mm de espessura, formado por um geotêxtil não tecido de polipropileno, de 200 g/m², 5 kg/m² de grânulos de betonita de sódio natural e um geotêxtil tecido de polipropileno, de 110 g/m². (material) | 1.150 | 31.09 | 35.75 |
| mt08var060 | kg | Pregos de aço de 20x100 mm. (material) | 0.100 | 22.32 | 2.23 |
| mo032 | h | Aplicador de produtos impermeabilizantes. (mão de obra) | 0.146 | 33.34 | 4.87 |
| mo070 | h | Ajudante de aplicador de produtos impermeabilizantes. (mão de obra) | 0.146 | 31.49 | 4.60 |
| % | % | Custos diretos complementares | 2 % | 48.02 | 0.96 |
|  |  | Custos diretos |  |  | 48.98 |
