# Revestimento interior direto sobre parede divisória interior

- Propriedade do ficheiro: CYPE INGENIEROS, S.A.
- Formato: FIEBDC-3/2002
- Âmbito geográfico: Brasil
- Custos indiretos: 3.00 %
- Despesas gerais: 13.00 %
- Lucro: 6.00 %
- IVA: 17.00 %

## P Divisões

### PT Paredes divisórias

#### PTW Sistemas de revestimentos interiores de placas

**PTW030** m² Revestimento interior direto sobre parede divisória interior, com fita acústica, realizado com placas de Virtuon "TRESPA", de 600x2500x10 mm, dispostas mediante o sistema de fixação oculta TS2000 sobre mestras de aço galvanizado de 60 mm de largura colocadas cada 600 mm e fixadas ao pano de alvenaria; 37 mm de espessura total.
Fornecimento e montagem de revestimento interior direto sobre parede divisória interior, com fita acústica, colocada na estrutura suporte, realizado com placas Virtuon FR "TRESPA", de 600x2500x10 mm, acabamento Gold Yellow, textura Satin colocadas com o sistema de fixação oculta TS2000 sobre mestras de chapa de aço galvanizado de 60 mm de largura separadas 600 mm entre si e ancoradas ao pano de alvenaria com parafusos de aço. Inclusive parte proporcional de marcação e traçado em lajes e paramentos da localização dos perfis, zonas de passagem e aberturas; colocação, ancoragem ao paramento suporte e nivelamento dos perfis auxiliares; corte e fixação das placas através de parafusos; tratamento de vãos e aberturas; execução de cantos; tratamento de juntas através de pasta e fita de juntas; colocação das caixas de mecanismos elétricos e de passagem de instalações, com a prévia marcação da sua localização nas placas e perfuração das mesmas, e limpeza final. Totalmente finalizado e pronto para aplicar tinta de fundo, pintar ou revestir (sem incluir neste preço o isolamento a colocar entre painéis).
Inclui: Marcação. Nivelamento e limpeza da base. Fixação das mestras de perfil galvanizado ao muro. Colocação de perfilaria auxiliar sobre mestras e placas. Montagem das placas sobre os perfis auxiliares, após marcação prévia dos vãos de passagem, mecanismos e passagem das instalações. Fixação de marcos, instalações e mecanismos. Vedação de juntas de movimento.
Critério de medição de projeto: Superfície medida segundo documentação gráfica de Projeto, sem duplicar esquinas nem encontros, descontando as aberturas de superfície maior de 1 m².
Critério de quantitativos de obra: Medir-se-á a superfície realmente executada segundo especificações de Projeto, sem duplicar esquinas nem encontros, descontando as aberturas de superfície maior de 1 m².

| Código | Un | Descrição | Rendimento | Preço | Importância |
|---|---|---|---|---|---|
| mt12psg050c | m | Mestra 60/27 de chapa de aço galvanizado, de largura 60 mm. (material) | 2.330 | 1.46 | 3.40 |
| mt12psg041b | m | Fita acústica de dilatação de 50 mm de largura. (material) | 1.200 | 0.26 | 0.31 |
| mt12prt110aa1 | m² | Placa decorativa Virtuon FR "TRESPA", formada por resinas termoendurecíveis reforçadas com fibras de celulose, de 600x2500x10 mm, acabamento Gold Yellow, textura Satin, para colocar mediante o sistema TS2000 de fixação oculta. (material) | 1.050 | 43.81 | 46.00 |
| mt12prt120b | Un | Material auxiliar (clipes, perfis em Z, etc.) para a fixação do painel Virtuon FR "TRESPA" sobre os montantes da parede interior, realizada mediante o sistema TS 2000 "TRESPA". (material) | 1.000 | 21.38 | 21.38 |
| mt12prt130 | m | Fita adesiva transparente, de dupla face, para a união entre placas do sistema para paredes divisórias TS 2000 "TRESPA". (material) | 0.600 | 5.08 | 3.05 |
| mt12prt140 | Un | Cartucho de 600 cm³ de pasta à base de poliuretano para vedação de juntas de movimento. (material) | 0.017 | 6.93 | 0.12 |
| mt12prt141 | m | Fundo de juntas cilíndrico, de espuma de polietileno, para vedação de juntas de movimento. (material) | 0.100 | 0.31 | 0.03 |
| op00fre010 |  | Fresadora. | 1.000 | 0.00 | 0.00 |
| op00ato010 |  | Parafusadeira. | 1.000 | 0.00 | 0.00 |
| op00tal010 |  | Furadeira. | 1.000 | 0.00 | 0.00 |
| op00tro010 |  | Cortadora de disco para bancada. | 1.000 | 0.00 | 0.00 |
| mo052 | h | Oficial de 1ª montador de pré-fabricados interiores. (mão de obra) | 1.377 | 6.40 | 8.81 |
| mo098 | h | Ajudante de montador de pré-fabricados interiores. (mão de obra) | 0.688 | 3.83 | 2.64 |
| % | % | Custos diretos complementares | 2 % | 85.74 | 1.71 |
|  |  | Custos diretos |  |  | 87.45 |
