# Caminho técnico de circulação de pedestres em cobertura plana não acessível

- Propriedade do ficheiro: CYPE INGENIEROS, S.A.
- Formato: FIEBDC-3/2002
- Âmbito geográfico: Brasil
- Moeda: BRL
- Custos indiretos: 3.00 %
- Despesas gerais: 13.00 %
- Lucro: 6.00 %
- IVA: 17.00 %

## Q Coberturas

### QA Planas

#### QAD Não acessíveis, não ventiladas

**QAD045** m² Caminho técnico de circulação de pedestres em cobertura plana não acessível, não ventilada, Deck com fixação mecânica, tipo convencional, caimento de 1% a 15%. SUPORTE BASE: perfil nervurado autoportante de chapa de aço galvanizado S 280 de 0,7 mm de espessura, acabamento liso, com 3 nervuras de 50 mm de altura separadas 260 mm; ISOLAMENTO TÉRMICO: painel rígido de lã de rocha; IMPERMEABILIZAÇÃO: tipo monocamada, não colada, formada por uma membrana de betume modificado com elastômero SBS, de 4 mm de espessura, com armadura de feltro de poliéster reforçado e estabilizado de 150 g/m²; FIXAÇÕES MECÂNICAS: parafusos de aço de 6 mm de diâmetro e 65 mm de comprimento, com tratamento anticorrosão, bucha e arruela de partilha de 40x40 mm (3 ud/m²) e CAMADA DE PROTEÇÃO: membrana de betume modificado com elastômero SBS, de 3,5 mm de espessura, com armadura de feltro de poliéster reforçado e estabilizado de 150 g/m², com autoproteção mineral de cor cinza, totalmente colada à impermeabilização com maçarico.
Caminho técnico de circulação de pedestres em cobertura plana não acessível, não ventilada, Deck com fixação mecânica, tipo convencional, caimento de 1% a 15%. SUPORTE BASE: perfil nervurado autoportante de chapa de aço galvanizado S 280 de 0,7 mm de espessura, acabamento liso, com 3 nervuras de 50 mm de altura separadas 260 mm; ISOLAMENTO TÉRMICO: painel rígido de lã de rocha; IMPERMEABILIZAÇÃO: tipo monocamada, não colada, formada por uma membrana de betume modificado com elastômero SBS, de 4 mm de espessura, com armadura de feltro de poliéster reforçado e estabilizado de 150 g/m²; FIXAÇÕES MECÂNICAS: parafusos de aço de 6 mm de diâmetro e 65 mm de comprimento, com tratamento anticorrosão, bucha e arruela de partilha de 40x40 mm (3 ud/m²) e CAMADA DE PROTEÇÃO: membrana de betume modificado com elastômero SBS, de 3,5 mm de espessura, com armadura de feltro de poliéster reforçado e estabilizado de 150 g/m², com autoproteção mineral de cor cinza, totalmente colada à impermeabilização com maçarico.
Inclui: Marcação das chapas nervuradas e dos pontos singulares. Corte, preparação e colocação das chapas. Fixação mecânica das chapas. Revisão da superfície base na qual se realiza a fixação do isolamento de acordo com as exigências da técnica a utilizar. Corte, ajuste e colocação do isolamento. Colocação da impermeabilização. Fixação mecânica da impermeabilização. Colocação da lâmina de proteção.
Critério de medição de projeto: Superfície medida em projeção horizontal, segundo documentação gráfica de Projeto, desde as faces interiores dos parapeitos ou muretes perimetrais que a limitam.
Critério de quantitativos de obra: Medir-se-á, em projeção horizontal, a superfície realmente executada segundo especificações de Projeto, desde as faces interiores dos parapeitos ou muretes perimetrais que a limitam.
Critérios considerados na determinação do preço da unidade de obra: O preço não inclui a execução e a vedação das juntas nem a execução de arremates nos encontros com paramentos e drenagens.

| Código | Un | Descrição | Rendimento | Preço | Importância |
|---|---|---|---|---|---|
| mt13ccg200ac | m² | Perfil nervurado autoportante de chapa de aço galvanizado S 280 de 0,7 mm de espessura, acabamento liso, com 3 nervuras de 50 mm de altura separadas 260 mm, inércia 18 cm4 e massa superficial 5,5 kg/m². (material) | 1.100 | 22.60 | 24.86 |
| mt16lrw020Ap | m² | Painel rígido de lã de rocha, de dupla densidade, revestido pela face superior com tecido de fibra, de 80 mm de espessura, resistência térmica 2,05 m²K/W, condutibilidade térmica 0,039 W/(mK), Euroclasse A1 de reação ao fogo, calor específico 840 J/kgK e fator de resistência à difusão do vapor de água 1. (material) | 1.050 | 323.49 | 339.66 |
| mt16aab010 | Un | Fixação mecânica dos painéis isolantes à chapa metálica (coberturas deck). (material) | 1.000 | 0.68 | 0.68 |
| mt14lga010ia | m² | Membrana de betume modificado com elastômero SBS, de 4 mm de espessura, massa nominal 5 kg/m², com armadura de feltro de poliéster reforçado e estabilizado de 150 g/m², com autoproteção mineral de cor cinza. (material) | 1.100 | 29.18 | 32.10 |
| mt14lga100a | Un | Parafuso de aço de 6 mm de diâmetro e 65 mm de comprimento, com tratamento anticorrosão, bucha e arruela de partilha de 40x40 mm. (material) | 3.000 | 0.76 | 2.28 |
| mt14lga010qa | m² | Membrana de betume modificado com elastômero SBS, de 3,5 mm de espessura, massa nominal 5 kg/m², com armadura de feltro de poliéster reforçado e estabilizado de 150 g/m², com autoproteção mineral de cor cinza. (material) | 1.000 | 24.12 | 24.12 |
| op00ciz010 |  | Tesoura. | 1.000 | 0.00 | 0.00 |
| op00roe010 |  | Roedora. | 1.000 | 0.00 | 0.00 |
| op00sop010 |  | Maçarico para solda de lâminas asfálticas. | 1.000 | 0.00 | 0.00 |
| mo051 | h | Montador de painéis metálicos. (mão de obra) | 0.156 | 27.47 | 4.29 |
| mo098 | h | Ajudante de montador de painéis metálicos. (mão de obra) | 0.156 | 18.75 | 2.93 |
| mo054 | h | Montador de isolamentos. (mão de obra) | 0.052 | 27.47 | 1.43 |
| mo101 | h | Ajudante de montador de isolamentos. (mão de obra) | 0.052 | 18.75 | 0.98 |
| mo029 | h | Aplicador de lâminas impermeabilizantes. (mão de obra) | 0.177 | 24.01 | 4.25 |
| mo067 | h | Ajudante de aplicador de lâminas impermeabilizantes. (mão de obra) | 0.177 | 20.67 | 3.66 |
| % | % | Custos diretos complementares | 2 % | 441.24 | 8.82 |
|  |  | Custos diretos |  |  | 450.06 |
