# Junta de dilatação em cobertura plana acessível, não ventilada. Impermeabilização com lâminas de poliolefinas

- Propriedade do ficheiro: CYPE INGENIEROS, S.A.
- Formato: FIEBDC-3/2002
- Âmbito geográfico: Brasil
- Moeda: BRL
- Custos indiretos: 3.00 %
- Despesas gerais: 13.00 %
- Lucro: 6.00 %
- IVA: 17.00 %

## Q Coberturas

### QA Planas acessíveis, não ventiladas

#### QAF Pontos singulares

**QAF011** m Junta de dilatação em cobertura plana acessível, não ventilada. Impermeabilização com lâminas de poliolefinas.
Junta de dilatação em cobertura plana acessível, não ventilada, com piso fixo, tipo convencional. Impermeabilização: banda de reforço para lâmina impermeabilizante flexível tipo EVAC, de 380 mm de largura, composta por uma folha dupla de poliolefina termoplástica com acetato de vinil etileno, com ambas as faces revestidas de fibras de poliéster não tecidas, de 0,8 mm de espessura e 625 g/m², fixada ao suporte com cimento cola melhorado C2 E, formando um fole sem aderir na zona da junta; fundo de juntas para vedação em cordões de polietileno expandido, de 20 mm de diâmetro; e banda de acabamento para lâmina impermeabilizante flexível tipo EVAC, de 380 mm de largura, composta por uma folha dupla de poliolefina termoplástica com acetato de vinil etileno, com ambas as faces revestidas de fibras de poliéster não tecidas, de 0,8 mm de espessura e 625 g/m² fixada à impermeabilização contínua da cobertura, com cimento cola melhorado C2 E, formando um fole sem aderir na zona da junta, sobre o cordão de enchimento.
Inclui: Limpeza e preparação da superfície. Colocação da banda de reforço com cimento cola. Colocação do cordão de enchimento no interior da junta. Colocação da banda de finalização com cimento cola.
Critério de medição de projeto: Comprimento medido em projeção horizontal, segundo documentação gráfica de Projeto.
Critério de quantitativos de obra: Medir-se-á, em projeção horizontal, o comprimento realmente executado segundo especificações de Projeto.

| Código | Un | Descrição | Rendimento | Preço | Importância |
|---|---|---|---|---|---|
| mt09mcr250a | kg | Cimento cola melhorado, C2 E, com tempo de colocação ampliado, para a fixação de geomembranas, composto por cimentos especiais, inertes selecionados e resinas sintéticas. (material) | 2.400 | 1.74 | 4.18 |
| mt15rev040cg | m | Banda de reforço para lâmina impermeabilizante flexível tipo EVAC, de 380 mm de largura, composta por uma folha dupla de poliolefina termoplástica com acetato de vinil etileno, com ambas as faces revestidas de fibras de poliéster não tecidas, de 0,8 mm de espessura e 625 g/m², fornecida em rolos de 30 m de comprimento. (material) | 2.100 | 57.19 | 120.10 |
| mt15sja030bb | m | Fundo de juntas para vedação em cordões de polietileno expandido, de 20 mm de diâmetro, para limitar a profundidade da junta de dilatação. (material) | 1.050 | 1.82 | 1.91 |
| mo029 | h | Aplicador de lâminas impermeabilizantes. (mão de obra) | 0.105 | 33.34 | 3.50 |
| mo067 | h | Ajudante de aplicador de lâminas impermeabilizantes. (mão de obra) | 0.105 | 31.49 | 3.31 |
| % | % | Custos diretos complementares | 2 % | 133.00 | 2.66 |
|  |  | Custos diretos |  |  | 135.66 |
