# Beiral decorativo formado por cachorros pré-fabricados de concreto e pranchas cerâmicas

- Propriedade do ficheiro: CYPE INGENIEROS, S.A.
- Formato: FIEBDC-3/2002
- Âmbito geográfico: Brasil
- Custos indiretos: 3.00 %
- Despesas gerais: 13.00 %
- Lucro: 6.00 %
- IVA: 17.00 %

## Q Coberturas

### QR Arremates

#### QRA Beirais

**QRA010** m Beiral decorativo formado por cachorros pré-fabricados de concreto e pranchas cerâmicas.
Formação de beiral decorativo no telhado, formado por cachorros pré-fabricados de concreto de 90x7x10 cm em cor branca separados 50 cm, pranchas cerâmicas de 50x20x3 cm, camada de compressão de 3 cm de espessura de concreto simples C20 classe de agressividade ambiental I e tipo de ambiente rural, brita 0, consistência S50, emboço entre cachorros com argamassa de cimento M-15 e arremate.
Inclui: Marcação na laje dos elementos componentes do beiral. Colocação de cachorros. Formação do painel. Derramamento, espalhamento e nivelamento da camada de argamassa de regularização. Emboço.
Critério de medição de projeto: Comprimento da borda da vertente, medida pela sua face exterior, segundo documentação gráfica de Projeto.
Critério de quantitativos de obra: Medir-se-á, pelo seu maior desenvolvimento linear, o comprimento realmente executado segundo especificações de Projeto.

| Código | Un | Descrição | Rendimento | Preço | Importância |
|---|---|---|---|---|---|
| mt13anh010b | Un | Cachorro pré-fabricado de concreto, 90x7x10 cm, cor branca. (material) | 1.000 | 3.35 | 3.35 |
| mt04lcg020a | Un | Painel cerâmico furado com ligação macho-fêmea para revestir, 50x20x3 cm. (material) | 4.000 | 0.23 | 0.92 |
| mt10hmf060ama | m³ | Concreto simples C20 classe de agressividade ambiental I e tipo de ambiente rural, brita 0, consistência S50, dosado em central, segundo ABNT NBR 8953. (material) | 0.030 | 97.99 | 2.94 |
| mt09mor010f | m³ | Argamassa de cimento CEM II/B-L 32,5 N tipo M-15, confeccionada em obra com 400 kg/m³ de cimento e uma proporção em volume 1/3. (material) | 0.020 | 153.09 | 3.06 |
| au00auh040 |  | Vibrador de concreto, elétrico. | 1.000 | 0.00 | 0.00 |
| mo019 | h | Oficial de 1ª pedreiro. (mão de obra) | 0.932 | 6.19 | 5.77 |
| mo075 | h | Ajudante de pedreiro. (mão de obra) | 0.932 | 3.83 | 3.57 |
| % | % | Custos diretos complementares | 2 % | 19.61 | 0.39 |
|  |  | Custos diretos |  |  | 20.00 |
