# Beiral decorativo formado por bloco moldado, peito de pomba

- Propriedade do ficheiro: CYPE INGENIEROS, S.A.
- Formato: FIEBDC-3/2002
- Âmbito geográfico: Brasil
- Custos indiretos: 3.00 %
- Despesas gerais: 13.00 %
- Lucro: 6.00 %
- IVA: 17.00 %

## Q Coberturas

### QR Arremates

#### QRA Beirais

**QRA010** m Beiral decorativo formado por bloco moldado, peito de pomba.
Formação de beiral decorativo no telhado, formado por bloco moldado para beiral, em forma de peito de pomba, assente com argamassa de cimento M-5 e arremate de telhas com concreto simples C20 classe de agressividade ambiental I e tipo de ambiente rural, brita 0, consistência S50.
Inclui: Marcação na laje dos elementos componentes do beiral. Colocação dos blocos cerâmicos. Concretagem, espalhamento e nivelamento do concreto.
Critério de medição de projeto: Comprimento da borda da vertente, medida pela sua face exterior, segundo documentação gráfica de Projeto.
Critério de quantitativos de obra: Medir-se-á, pelo seu maior desenvolvimento linear, o comprimento realmente executado segundo especificações de Projeto.

| Código | Un | Descrição | Rendimento | Preço | Importância |
|---|---|---|---|---|---|
| mt05mpa011a | Un | Bloco cerâmico aparente maciço prensado, peito de pomba, vermelho, 24x12x5 cm. (material) | 18.000 | 0.59 | 10.62 |
| mt10hmf060ama | m³ | Concreto simples C20 classe de agressividade ambiental I e tipo de ambiente rural, brita 0, consistência S50, dosado em central, segundo ABNT NBR 8953. (material) | 0.010 | 97.99 | 0.98 |
| mt09mor010c | m³ | Argamassa de cimento CEM II/B-L 32,5 N tipo M-5, confeccionada em obra com 230 kg/m³ de cimento e uma proporção em volume 1/6. (material) | 0.020 | 118.22 | 2.36 |
| op00amo010 |  | Esmerilhadeira. | 1.000 | 0.00 | 0.00 |
| au00auh040 |  | Vibrador de concreto, elétrico. | 1.000 | 0.00 | 0.00 |
| mo019 | h | Oficial de 1ª pedreiro. (mão de obra) | 0.699 | 6.19 | 4.33 |
| mo075 | h | Ajudante de pedreiro. (mão de obra) | 0.699 | 3.83 | 2.68 |
| % | % | Custos diretos complementares | 2 % | 20.97 | 0.42 |
|  |  | Custos diretos |  |  | 21.39 |
