# Forro de dutos de instalações em cobertura inclinada, através de alvenaria de bloco cerâmico furado para revestir, de 0,25 m² de seção e 1 m de altura

- Propriedade do ficheiro: CYPE INGENIEROS, S.A.
- Formato: FIEBDC-3/2002
- Âmbito geográfico: Brasil
- Moeda: BRL
- Custos indiretos: 3.00 %
- Despesas gerais: 13.00 %
- Lucro: 6.00 %
- IVA: 17.00 %

## Q Coberturas

### QR Arremates

#### QRF Forros

**QRF020** Un Forro de dutos de instalações em cobertura inclinada, através de alvenaria de bloco cerâmico furado para revestir, de 0,25 m² de seção e 1 m de altura.
Formação de alvenaria de bloco cerâmico furado para revestir, de 0,25 m² de seção e 1 m de altura, assente e rebocada exteriormente com argamassa de cimento, confeccionada em obra, dosificação 1:6, para forragem de dutos de instalações situadas em cobertura inclinada. Incluindo parte proporcional de desperdícios e roturas, esperas e execução de encontros e pontos singulares.
Inclui: Marcação na laje das paredes a realizar. Colocação e aprumo de prumos de referência. Colocação dos blocos, previamente humedecidos, por fiadas inteiras. Correção de falhas de juntas e limpeza. Emboço da superfície.
Critério de medição de projeto: Número de unidades previstas, segundo documentação gráfica de Projeto.
Critério de quantitativos de obra: Medir-se-á o número de unidades realmente executadas segundo especificações de Projeto.

| Código | Un | Descrição | Rendimento | Preço | Importância |
|---|---|---|---|---|---|
| mt04lpt010c | Un | Bloco cerâmico furado duplo, para revestir, 30x20x9 cm, densidade 746 kg/m³. (material) | 70.000 | 0.36 | 25.20 |
| mt08aaa010a | m³ | Água. (material) | 0.020 | 3.38 | 0.07 |
| mt01arg005a | t | Areia de pedreira, para argamassa preparada em obra. (material) | 0.112 | 45.76 | 5.13 |
| mt08cem002 | kg | Cimento cinza em sacos. (material) | 17.200 | 0.55 | 9.46 |
| mq06hor010 | h | Betoneira. (equipamento) | 0.048 | 4.72 | 0.23 |
| op00amo010 |  | Esmerilhadeira. | 1.000 | 0.00 | 0.00 |
| mo020 | h | Pedreiro. (mão de obra) | 1.324 | 23.85 | 31.58 |
| mo077 | h | Ajudante de pedreiro. (mão de obra) | 1.241 | 20.48 | 25.42 |
| % | % | Custos diretos complementares | 2 % | 97.09 | 1.94 |
|  |  | Custos diretos |  |  | 99.03 |
