# Cobertura inclinada de chapa perfilada de aço galvanizado, de 0,6 mm de espessura, com um caimento maior que 10%

- Propriedade do ficheiro: CYPE INGENIEROS, S.A.
- Formato: FIEBDC-3/2002
- Âmbito geográfico: Brasil
- Moeda: BRL
- Custos indiretos: 3.00 %
- Despesas gerais: 13.00 %
- Lucro: 6.00 %
- IVA: 17.00 %

## Q Coberturas

### QT Inclinadas

#### QTA Chapas perfiladas de aço

**QTA010** m² Cobertura inclinada de chapa perfilada de aço galvanizado, de 0,6 mm de espessura, com um caimento maior que 10%.
Fornecimento e montagem do revestimento de vertentes de coberturas inclinadas, com um caimento maior que 10%, através de chapa perfilada de aço galvanizado, de 0,6 mm de espessura, em perfil comercial galvanizado por ambas as faces, fixada mecanicamente a qualquer tipo de terça estrutural (não incluída neste preço). Incluindo parte proporcional de cortes, sobreposições, parafusos e elementos de fixação, acessórios e juntas.
Inclui: Marcação das chapas por vertente. Corte, preparação e colocação das chapas. Execução de juntas e perímetro. Fixação mecânica das chapas perfiladas.
Critério de medição de projeto: Superfície medida em verdadeira magnitude, segundo documentação gráfica de Projeto.
Critério de quantitativos de obra: Medir-se-á, em verdadeira magnitude, a superfície realmente executada segundo especificações de Projeto.

| Código | Un | Descrição | Rendimento | Preço | Importância |
|---|---|---|---|---|---|
| mt13ccg010a | m² | Chapa perfilada de aço galvanizado, espessura 0,6 mm. (material) | 1.100 | 17.34 | 19.07 |
| mt13ccg030d | Un | Parafuso autoatarraxante de 6,5x70 mm de aço inoxidável, com arruela. (material) | 3.000 | 1.38 | 4.14 |
| op00ciz010 |  | Tesoura. | 1.000 | 0.00 | 0.00 |
| op00roe010 |  | Roedora. | 1.000 | 0.00 | 0.00 |
| mo051 | h | Montador de painéis metálicos. (mão de obra) | 0.182 | 30.04 | 5.47 |
| mo098 | h | Ajudante de montador de painéis metálicos. (mão de obra) | 0.182 | 20.69 | 3.77 |
| % | % | Custos diretos complementares | 2 % | 32.45 | 0.65 |
|  |  | Custos diretos |  |  | 33.10 |
