# Cobertura inclinada de placas translúcidas de poliéster, de perfil grande onda, com uma declividade maior que 10%

- Propriedade do ficheiro: CYPE INGENIEROS, S.A.
- Formato: FIEBDC-3/2002
- Âmbito geográfico: Brasil
- Custos indiretos: 3.00 %
- Despesas gerais: 13.00 %
- Lucro: 6.00 %
- IVA: 16.00 %

## Q Coberturas

### QT Inclinadas

#### QTF Placas de cobertura

**QTF030** m² Cobertura inclinada de placas translúcidas de poliéster, de perfil grande onda, com uma declividade maior que 10%.
Inclui: Marcação das placas por vertente. Corte, preparação e colocação das placas. Execução de juntas e perímetro. Fixação mecânica das placas. Tratamento do pontos singulares com peças de arremate.

| Código | Un | Descrição | Rendimento | Preço | Importância |
|---|---|---|---|---|---|
| mt13lpo100e | m² | Placa translúcida de poliéster, de perfil grande onda, formada por resina termoplástica de policarbonato, de 1 mm de espessura, com uma transmissão de luminosidade de 90%. (material) | 1.200 | 10.56 | 12.67 |
| mt13lpo040a | m | Cumeeira, cor preto, para coberturas de placas. (material) | 0.100 | 6.17 | 0.62 |
| mt13lpo020a | m | Arremate perimetral para coberturas de placas. (material) | 0.100 | 5.11 | 0.51 |
| mt13lpo070a | Un | Arejador de 86x47 cm, para coberturas de placas. (material) | 0.020 | 78.99 | 1.58 |
| op00ciz010 |  | Tesoura. | 1.000 | 0.00 | 0.00 |
| op00roe010 |  | Roedora. | 1.000 | 0.00 | 0.00 |
| mo046 | h | Oficial de 1ª montador de painéis metálicos. (mão de obra) | 0.105 | 5.63 | 0.59 |
| mo089 | h | Ajudante de montador de painéis metálicos. (mão de obra) | 0.105 | 3.49 | 0.37 |
| % | % | Custos diretos complementares | 2 % | 16.34 | 0.33 |
|  |  | Custos diretos |  |  | 16.67 |
