# Cobertura inclinada de painéis sanduíche isolantes de aço, de 30 mm de espessura e 1150 mm de largura, alma isolante de lã de rocha, com um caimento maior que 10%

- Propriedade do ficheiro: CYPE INGENIEROS, S.A.
- Formato: FIEBDC-3/2002
- Âmbito geográfico: Brasil
- Moeda: BRL
- Custos indiretos: 3.00 %
- Despesas gerais: 13.00 %
- Lucro: 6.00 %
- IVA: 17.00 %

## Q Coberturas

### QT Inclinadas

#### QTM Painéis sanduíche isolantes metálicos

**QTM010** m² Cobertura inclinada de painéis sanduíche isolantes de aço, de 30 mm de espessura e 1150 mm de largura, alma isolante de lã de rocha, com um caimento maior que 10%.
Fornecimento e montagem do revestimento de vertentes de coberturas inclinadas, com um caimento maior que 10%, com painéis sanduíche isolantes de aço, de 30 mm de espessura e 1150 mm de largura, formados por dupla face metálica de chapa standard de aço, acabamento pré-lacado, de espessura exterior 0,5 mm e espessura interior 0,5 mm e alma isolante de lã de rocha de densidade média 145 kg/m³, e acessórios, fixados mecanicamente a qualquer tipo de terça estrutural (não incluída neste preço). Incluindo parte proporcional de elementos de fixação, acessórios e juntas.
Inclui: Marcação dos painéis por vertente. Execução de juntas e perímetro. Fixação mecânica dos painéis.
Critério de medição de projeto: Superfície medida em verdadeira magnitude, segundo documentação gráfica de Projeto.
Critério de quantitativos de obra: Medir-se-á, em verdadeira magnitude, a superfície realmente executada segundo especificações de Projeto.

| Código | Un | Descrição | Rendimento | Preço | Importância |
|---|---|---|---|---|---|
| mt13dcp010qll | m² | Painel sanduíche isolante de aço, para coberturas, de 30 mm de espessura e 1150 mm de largura, formado por dupla face metálica de chapa standard de aço, acabamento pré-lacado, de espessura exterior 0,5 mm e espessura interior 0,5 mm e alma isolante de lã de rocha de densidade média 145 kg/m³, e acessórios. (material) | 1.050 | 94.83 | 99.57 |
| mt13ccg030d | Un | Parafuso autoatarraxante de 6,5x70 mm de aço inoxidável, com arruela. (material) | 3.000 | 1.38 | 4.14 |
| op00ciz010 |  | Tesoura. | 1.000 | 0.00 | 0.00 |
| op00roe010 |  | Roedora. | 1.000 | 0.00 | 0.00 |
| mo051 | h | Montador de painéis metálicos. (mão de obra) | 0.097 | 30.04 | 2.91 |
| mo098 | h | Ajudante de montador de painéis metálicos. (mão de obra) | 0.097 | 20.69 | 2.01 |
| % | % | Custos diretos complementares | 2 % | 108.63 | 2.17 |
|  |  | Custos diretos |  |  | 110.80 |
