# Cobertura de telhas de polipropileno

- Propriedade do ficheiro: CYPE INGENIEROS, S.A.
- Formato: FIEBDC-3/2002
- Âmbito geográfico: Brasil
- Moeda: BRL
- Custos indiretos: 3.00 %
- Despesas gerais: 13.00 %
- Lucro: 6.00 %
- IVA: 17.00 %

## Q Coberturas

### QT Inclinadas

#### QTT Telhados

**QTT060** m² Cobertura de telhas de polipropileno.
Cobertura de telhas de polipropileno com um caimento médio de 27%, com telhas onduladas de polipropileno, de 1,2 mm de espessura, 1100 mm de largura útil, 51 mm de altura e 2,13 m de comprimento, fixadas com parafusos de aço zincado de 7,4 mm de diâmetro e 110 mm de comprimento, com rosca soberba, cabeça sextavada e arruelas de vedação sobre terça de madeira, com uma separação entre eixos de 0,9 m. Inclusive perfuração das telhas para a colocação dos elementos de fixação e calços de plástico.
Critérios considerados na determinação do preço da unidade de obra: O preço não inclui a superfície suporte.
Inclui: Perfuração das telhas. Colocação dos calços de plástico. Colocação das telhas. Fixação das telhas aos apoios.
Critério de medição de projeto: Superfície medida em projeção horizontal, segundo documentação gráfica de Projeto.
Critério de quantitativos de obra: Medir-se-á, em projeção horizontal, a superfície realmente executada segundo especificações de Projeto.

| Código | Un | Descrição | Rendimento | Preço | Importância |
|---|---|---|---|---|---|
| mt13tpp010fs | m² | Telha ondulada de polipropileno, de 51 mm de altura, 1,2 mm de espessura, 1100 mm de largura e 2,13 m de comprimento. (material) | 1.088 | 53.45 | 58.15 |
| mt13blw240b | Un | Parafuso de aço zincado para telhas onduladas e trapezoidais, de 7,4 mm de diâmetro e 110 mm de comprimento, com rosca soberba, cabeça sextavada e arruelas de vedação. (material) | 2.093 | 1.11 | 2.32 |
| mt13tpp020b | Un | Calço de plástico, para telhas onduladas de 51 mm de altura. (material) | 2.093 | 0.65 | 1.36 |
| mt13blw230 | Un | Fixador de abas, para recobrimento lateral de telhas onduladas e trapezoidais. (material) | 4.545 | 1.12 | 5.09 |
| mo011 | h | Montador. (mão de obra) | 0.185 | 42.82 | 7.92 |
| mo080 | h | Ajudante de montador. (mão de obra) | 0.196 | 31.49 | 6.17 |
| % | % | Custos diretos complementares | 2 % | 81.01 | 1.62 |
|  |  | Custos diretos |  |  | 82.63 |
