# Sistema Onducober "ONDULINE" de placas asfálticas Onducober 95 (10 ondas) "ONDULINE", de perfil ondulado e cor preto

- Propriedade do ficheiro: CYPE INGENIEROS, S.A.
- Formato: FIEBDC-3/2002
- Âmbito geográfico: Brasil
- Moeda: BRL
- Custos indiretos: 3.00 %
- Despesas gerais: 13.00 %
- Lucro: 6.00 %
- IVA: 17.00 %

## Q Coberturas

### QT Inclinadas

#### QTX Sistemas de telhados

**QTX025** m² Sistema Onducober "ONDULINE" de placas asfálticas Onducober 95 (10 ondas) "ONDULINE", de perfil ondulado e cor preto.
Formação de sistema Onducober "ONDULINE", composto por placas asfálticas Onducober 95 (10 ondas) "ONDULINE", de perfil ondulado e cor preto, fixadas a superfície suporte de madeira (não incluída neste preço) através de 6 pregos, Cabeça de PVC "ONDULINE". Inclusive parte proporcional de colocação de cumeeira Onducober 95 (10 ondas) "ONDULINE" e terminação do perímetro da cobertura com peça de arremate perimetral Onducober "ONDULINE".
Inclui: Limpeza da superfície suporte. Fixação das placas asfálticas. Tratamento de pontos singulares.
Critério de medição de projeto: Superfície da vertente medida em verdadeira magnitude, segundo documentação gráfica de Projeto. Incluindo formação de cumeeiras, espigões, beirais, bordas livres, água furtada, encontros de vertentes com paramentos verticais superiores e laterais, arremates em bordas livres laterais, chaminés, janelas e dutos de ventilação.
Critério de quantitativos de obra: Medir-se-á, em verdadeira magnitude, a superfície realmente executada segundo especificações de Projeto. Incluindo formação de cumeeiras, espigões, beirais, bordas livres, água furtada, encontros de vertentes com paramentos verticais superiores e laterais, arremates em bordas livres laterais, chaminés, janelas e dutos de ventilação.

| Código | Un | Descrição | Rendimento | Preço | Importância |
|---|---|---|---|---|---|
| mt13lpo010m | m² | Placa asfáltica Onducober 95 (10 ondas) "ONDULINE", de perfil ondulado e cor preto, à base de fibras minerais e vegetais saturadas com uma emulsão betuminosa a altas temperaturas. (material) | 1.150 | 24.28 | 27.92 |
| mt13lpo032a | Un | Prego, Cabeça de PVC "ONDULINE", para fixação sobre suporte de madeira. (material) | 6.000 | 0.13 | 0.78 |
| mt13lpo040g | m | Peça de cumeeira, Onducober "ONDULINE", cor preto, para coberturas de placas. (material) | 0.200 | 17.92 | 3.58 |
| mt13lpo020b | m | Peça de arremate perimetral Onducober "ONDULINE", para coberturas de placas. (material) | 0.050 | 14.72 | 0.74 |
| mt13lpo060a | m | Peça de arremate de beiral Tapaondas "ONDULINE". (material) | 0.400 | 9.74 | 3.90 |
| mo020 | h | Pedreiro. (mão de obra) | 0.364 | 22.85 | 8.32 |
| mo113 | h | Auxiliar de serviços gerais. (mão de obra) | 0.364 | 17.93 | 6.53 |
| % | % | Custos diretos complementares | 2 % | 51.77 | 1.04 |
|  |  | Custos diretos |  |  | 52.81 |
