# Cantoneira de PVC

- Propriedade do ficheiro: CYPE INGENIEROS, S.A.
- Formato: FIEBDC-3/2002
- Âmbito geográfico: Brasil
- Moeda: BRL
- Custos indiretos: 3.00 %
- Despesas gerais: 13.00 %
- Lucro: 6.00 %
- IVA: 17.00 %

## R Revestimentos e forros

### RA Azulejos

#### RAG Cerâmicos

**RAG018** m Cantoneira de PVC.
Cantoneira de PVC.
Inclui: Marcação. Corte da cantoneira. Fixação da cantoneira.
Critério de medição de projeto: Comprimento medido segundo documentação gráfica de Projeto.
Critério de quantitativos de obra: Medir-se-á o comprimento realmente executado segundo especificações de Projeto.

| Código | Un | Descrição | Rendimento | Preço | Importância |
|---|---|---|---|---|---|
| mt19awa010 | m | Cantoneira de PVC em esquinas de ladrilho. (material) | 1.050 | 3.57 | 3.75 |
| op00sie030 |  | Serra de disco de diamante, para mesa de trabalho, de corte úmido. | 1.000 | 0.00 | 0.00 |
| mo024 | h | Ladrilhista (azulejista). (mão de obra) | 0.156 | 24.01 | 3.75 |
| % | % | Custos diretos complementares | 2 % | 7.50 | 0.15 |
|  |  | Custos diretos |  |  | 7.65 |
