# Ladrilhamento com listelo de azulejo cerâmico

- Propriedade do ficheiro: CYPE INGENIEROS, S.A.
- Formato: FIEBDC-3/2002
- Âmbito geográfico: Brasil
- Moeda: BRL
- Custos indiretos: 3.00 %
- Despesas gerais: 13.00 %
- Lucro: 6.00 %
- IVA: 17.00 %

## R Revestimentos e forros

### RA Azulejos

#### RAG Cerâmicos

**RAG020** m Ladrilhamento com listelo de azulejo cerâmico, acabamento liso, de 1 cm de largura, 5 €/m, colocado em paramentos interiores, assentamento com argamassa de cimento M-5, com junta aberta (separação entre 3 e 15 mm).
Ladrilhamento com listelo de azulejo cerâmico, acabamento liso, de 1 cm de largura, 5 €/m, colocado em paramentos interiores, assentamento com argamassa de cimento M-5, espalhada sobre toda a face posterior da peça e ajustado com a ponta da colher de pedreiro, enchendo com a mesma argamassa as aberturas que possam ter ficado; tudo com prévia preparação do paramento suporte salpicando-o com argamassa de cimento fluida. Rejuntamento com argamassa de rejuntamento cimentosa tipo CG 2, cor branca, para juntas de 2 a 15 mm. Inclusive cortes, arremates, juntas e peças especiais.
Inclui: Preparação da parte de concreto do paramento base salpicando-a previamente com argamassa de cimento diluída. Molha das peças antes da sua colocação por imersão em água. Marcação da disposição e colocação das peças. Enchimento das juntas. Limpeza do paramento.
Critério de medição de projeto: Comprimento medido segundo documentação gráfica de Projeto, sem incluir vãos de portas. Não foi incrementada a medição por perdas, uma vez que na composição se considerou 5% a mais.
Critério de quantitativos de obra: Medir-se-á o comprimento realmente executado segundo especificações de Projeto.

| Código | Un | Descrição | Rendimento | Preço | Importância |
|---|---|---|---|---|---|
| mt09mor010c | m³ | Argamassa de cimento CEM II/B-L 32,5 N tipo M-5, confeccionada em obra com 230 kg/m³ de cimento e uma proporção em volume 1/6. (material) | 0.001 | 251.79 | 0.25 |
| mt19ala010a500 | m | Listelo de azulejo cerâmico, acabamento liso, de 1 cm de largura, R$ 5,00/m. (material) | 1.050 | 21.30 | 22.37 |
| mt09mcp020fv | kg | Argamassa de rejuntamento cimentosa tipo CG2, cor branca, para juntas de 2 a 15 mm, composto por cimento de alta resistência, quartzo, aditivos especiais, pigmentos e resinas sintéticas. (material) | 0.310 | 1.70 | 0.53 |
| op00sie030 |  | Serra de disco de diamante, para mesa de trabalho, de corte úmido. | 1.000 | 0.00 | 0.00 |
| op00amo010 |  | Esmerilhadeira. | 1.000 | 0.00 | 0.00 |
| op00tal010 |  | Furadeira. | 1.000 | 0.00 | 0.00 |
| mo024 | h | Ladrilhista (azulejista). (mão de obra) | 0.094 | 24.01 | 2.26 |
| mo062 | h | Ajudante de ladrilhista (azulejista). (mão de obra) | 0.094 | 20.67 | 1.94 |
| % | % | Custos diretos complementares | 2 % | 27.35 | 0.55 |
|  |  | Custos diretos |  |  | 27.90 |
