# Camada base de argamassa de cal e cimento sobre paramento interior

- Propriedade do ficheiro: CYPE INGENIEROS, S.A.
- Formato: FIEBDC-3/2002
- Âmbito geográfico: Brasil
- Moeda: BRL
- Custos indiretos: 3.00 %
- Despesas gerais: 13.00 %
- Lucro: 6.00 %
- IVA: 17.00 %

## R Revestimentos e forros

### RB Argamassas industrializadas para rebocos

#### RBM Argamassas de cal e cimento

**RBM020** m² Camada base de argamassa de cal e cimento sobre paramento interior.
Camada base de argamassa de cal e cimento, resistência à compressão de 1,5 a 5 N/mm², absorção de água por capilaridade menor de 0,2 kg/m² min½, cor a escolher, de 15 mm de espessura, com aplicação de mestras, com acabamento rugoso, aplicada manualmente, sobre paramento interior de alvenaria cerâmica, vertical, até 3 m de altura. Inclusive perfis de PVC, para formação de juntas.
Critérios considerados na determinação do preço da unidade de obra: O preço inclui a proteção dos elementos da envolvente que possam ser afetados durante os trabalhos e a resolução de pontos singulares, mas não inclui a camada final de argamassa.
Inclui: Preparação da superfície suporte. Disposição dos panos de trabalho. Colocação de réguas e fios. Colocação de tentos. Formação de mestras. Preparação da argamassa. Aplicação da argamassa. Realização de juntas e pontos singulares. Execução do acabamento. Cura da argamassa.
Critério de medição de projeto: Superfície medida segundo documentação gráfica de Projeto, deduzindo 50% das aberturas entre 2 e 4 m² e 100% das aberturas maiores que 4 m², adicionando no entanto, nas últimas, a superfície da parte interior da abertura, correspondente ao desenvolvimento de ombreiras e padieiras. Nas aberturas que não se deduzam, ou que se deduzam parcialmente, estão incluídos os trabalhos de realizar a superfície interior da abertura.
Critério de quantitativos de obra: Medir-se-á a superfície realmente executada segundo especificações de Projeto, deduzindo 50% das aberturas entre 2 e 4 m² e 100% das aberturas maiores que 4 m², adicionando no entanto, nas últimas, a superfície da parte interior da abertura, correspondente ao desenvolvimento de ombreiras e padieiras. Nas aberturas que não se deduzam, ou que se deduzam parcialmente, estão incluídos os trabalhos de realizar a superfície interior da abertura.

| Código | Un | Descrição | Rendimento | Preço | Importância |
|---|---|---|---|---|---|
| mt08aaa010a | m³ | Água. (material) | 0.005 | 3.79 | 0.02 |
| mt28esp040d | kg | Argamassa de cal e cimento, resistência à compressão de 1,5 a 5 N/mm², absorção de água por capilaridade menor de 0,2 kg/m² min½, para utilização em interiores ou em exteriores, cor a escolher, composta de cimento, cal, inertes de granulometria compensada e aditivos, fornecida em sacos. (material) | 24.000 | 0.78 | 18.72 |
| mt28mon030 | m | Perfil para juntas de PVC. (material) | 0.750 | 1.00 | 0.75 |
| op00tal020 |  | Furadeira com misturador. | 1.000 | 0.00 | 0.00 |
| mo039 | h | Pedreiro de acabamento. (mão de obra) | 0.527 | 32.24 | 16.99 |
| mo111 | h | Servente de pedreiro de acabamento. (mão de obra) | 0.243 | 28.03 | 6.81 |
| % | % | Custos diretos complementares | 2 % | 43.29 | 0.87 |
|  |  | Custos diretos |  |  | 44.16 |
