# Degrau reto de 700x240 mm

- Propriedade do ficheiro: CYPE INGENIEROS, S.A.
- Formato: FIEBDC-3/2002
- Âmbito geográfico: Brasil
- Custos indiretos: 3.00 %
- Despesas gerais: 13.00 %
- Lucro: 6.00 %
- IVA: 17.00 %

## R Revestimentos e forros

### RE Escadas

#### RET De aço

**RET010** Un Degrau reto de 700x240 mm, formado por grelha electrossoldada anti-deslizante, acabamento galvanizado a quente, realizada com chapas portantes de aço laminado EN 10025 S235JR, em perfil plano laminado a quente, de 20x2 mm, separadas 34 mm entre si, separadores de barra quadrado retorcido, de aço com baixo conteúdo em carbono ISO 16120-2 C4D, de 4 mm de lado, separados 38 mm entre sí e marco de aço laminado EN 10025 S235JR, em perfil plano laminado a quente; e arremate frontal anti-deslizante, de aço laminado EN 10025 S235JR, em perfil plano laminado a quente, imprimido com troquel, fixado através de aparafusamento sobre lanço metálico de escada.
Fornecimento e montagem de degrau reto de 700x240 mm, formado por grelha electrossoldada anti-deslizante, acabamento galvanizado a quente, realizada com chapas portantes de aço laminado EN 10025 S235JR, em perfil plano laminado a quente, de 20x2 mm, separadas 34 mm entre si, separadores de barra quadrado retorcido, de aço com baixo conteúdo em carbono ISO 16120-2 C4D, de 4 mm de lado, separados 38 mm entre sí e marco de aço laminado EN 10025 S235JR, em perfil plano laminado a quente; e arremate frontal anti-deslizante, de aço laminado EN 10025 S235JR, em perfil plano laminado a quente, imprimido com troquel, fixado através de aparafusamento sobre lanço metálico de escada. Inclusive elementos de fixação, correção de imperfeições e limpeza final.
Inclui: Colocação e fixação, em sentido ascendente, dos degraus. Verificação da sua planicidade e correta posição. Limpeza final.
Critério de medição de projeto: Número de unidades previstas, segundo documentação gráfica de Projeto.
Critério de quantitativos de obra: Medir-se-á o número de unidades realmente executadas segundo especificações de Projeto.

| Código | Un | Descrição | Rendimento | Preço | Importância |
|---|---|---|---|---|---|
| mt07rel020aaa | Un | Degrau reto de 700x240 mm, formado por grelha electrossoldada anti-deslizante, acabamento galvanizado a quente, realizada com chapas portantes de aço laminado EN 10025 S235JR, em perfil plano laminado a quente, de 20x2 mm, separadas 34 mm entre si, separadores de barra quadrado retorcido, de aço com baixo conteúdo em carbono ISO 16120-2 C4D, de 4 mm de lado, separados 38 mm entre sí e marco de aço laminado EN 10025 S235JR, em perfil plano laminado a quente; e arremate frontal anti-deslizante, de aço laminado EN 10025 S235JR, em perfil plano laminado a quente, imprimido com troquel, para aparafusar, inclusive elementos de fixação. (material) | 1.000 | 8.92 | 8.92 |
| op00ato010 |  | Parafusadeira. | 1.000 | 0.00 | 0.00 |
| mo047 | h | Montador de estruturas metálicas. (mão de obra) | 0.113 | 18.71 | 2.11 |
| mo094 | h | Ajudante de montador de estruturas metálicas. (mão de obra) | 0.113 | 15.11 | 1.71 |
| % | % | Custos diretos complementares | 2 % | 12.74 | 0.25 |
|  |  | Custos diretos |  |  | 12.99 |
