# Aplicação manual de duas demãos de tinta de cal cor branca

- Propriedade do ficheiro: CYPE INGENIEROS, S.A.
- Formato: FIEBDC-3/2002
- Âmbito geográfico: Brasil
- Moeda: BRL
- Custos indiretos: 3.00 %
- Despesas gerais: 13.00 %
- Lucro: 6.00 %
- IVA: 17.00 %

## R Revestimentos e forros

### RF Pinturas em paramentos exteriores

#### RFA Tintas de cal

**RFA020** m² Aplicação manual de duas demãos de tinta de cal cor branca, a primeira demão diluída com 20 a 30% de água e a seguinte diluída com 20% de água ou não diluída, (rendimento: 0,16 l/m² cada demão); aplicação prévia de uma demão de primer granuloso translúcido, sobre paramento exterior de argamassa de cal ou argamassa bastarda de cal.
Aplicação manual de duas demãos de tinta de cal cor branca, a primeira demão diluída com 20 a 30% de água e a seguinte diluída com 20% de água ou não diluída, (rendimento: 0,16 l/m² cada demão); aplicação prévia de uma demão de primer granuloso translúcido, sobre paramento exterior de argamassa de cal ou argamassa bastarda de cal.
Inclui: Preparação, limpeza e lixamento prévio do suporte. Umedecimento prévio da superfície suporte. Aplicação de uma demão de fundo. Aplicação de duas demãos de acabamento.
Critério de medição de projeto: Superfície medida segundo documentação gráfica de Projeto, com o mesmo critério que o suporte base.
Critério de quantitativos de obra: Medir-se-á a superfície realmente executada segundo especificações de Projeto, com o mesmo critério que o suporte base.
Critérios considerados na determinação do preço da unidade de obra: O preço inclui a proteção dos elementos da envolvente que possam ser afetados durante os trabalhos e a resolução de pontos singulares.

| Código | Un | Descrição | Rendimento | Preço | Importância |
|---|---|---|---|---|---|
| mt27pci010a | l | Primer granuloso, translúcido, para melhorar a aderência de tintas ou revestimentos de cal sobre superfícies difíceis. (material) | 0.175 | 18.11 | 3.17 |
| mt27pci020a | l | Tinta de cal para exterior, constituída por cal em pasta, carbonato de cálcio, dióxido de titânio, bactericidas, aditivos e pigmentos, cor branca, permeável ao vapor de água, resistente à contaminação urbana, aos raios UV e aos gases de combustão. (material) | 0.320 | 19.98 | 6.39 |
| op00tal020 |  | Furadeira com misturador. | 1.000 | 0.00 | 0.00 |
| mo038 | h | Pintor. (mão de obra) | 0.136 | 18.71 | 2.54 |
| mo076 | h | Ajudante de pintor. (mão de obra) | 0.136 | 14.77 | 2.01 |
| % | % | Custos diretos complementares | 2 % | 14.11 | 0.28 |
|  |  | Custos diretos |  |  | 14.39 |
