# Pintura com tinta à base de Pliolite sobre paramento exterior

- Propriedade do ficheiro: CYPE INGENIEROS, S.A.
- Formato: FIEBDC-3/2002
- Âmbito geográfico: Brasil
- Moeda: BRL
- Custos indiretos: 3.00 %
- Despesas gerais: 13.00 %
- Lucro: 6.00 %
- IVA: 17.00 %

## R Revestimentos e forros

### RF Pinturas em paramentos exteriores

#### RFL Tintas à base de pliolite

**RFL010** m² Pintura com tinta à base de Pliolite sobre paramento exterior.
Aplicação manual de duas demãos de tinta à base de Pliolite, cor branca, acabamento mate, textura lisa, (rendimento: 0,09 l/m² cada demão); aplicação prévia de uma demão de primer acrílico regulador da absorção, sobre paramento exterior de argamassa de cimento.
Critérios considerados na determinação do preço da unidade de obra: O preço inclui a proteção dos elementos da envolvente que possam ser afetados durante os trabalhos e a resolução de pontos singulares.
Inclui: Preparação, limpeza e lixamento prévio do suporte. Preparação da mistura. Aplicação de uma demão de fundo. Aplicação de duas demãos de acabamento.
Critério de medição de projeto: Superfície medida segundo documentação gráfica de Projeto, com o mesmo critério que o suporte base.
Critério de quantitativos de obra: Medir-se-á a superfície realmente executada segundo especificações de Projeto, com o mesmo critério que o suporte base.

| Código | Un | Descrição | Rendimento | Preço | Importância |
|---|---|---|---|---|---|
| mt27pfs010d | l | Primer acrílico, regulador da absorção, permeável ao vapor de água e resistente aos álcalis, para aplicar com trincha, rolo ou pistola. (material) | 0.075 | 21.50 | 1.61 |
| mt27pii040r | l | Tinta para exterior, à base de resinas de Pliolite e dissolventes orgânicos, cor branca, acabamento mate, textura lisa, permeável ao vapor de água e resistente aos raios UV e aos álcalis; para aplicar com trincha, rolo ou pistola. (material) | 0.180 | 53.45 | 9.62 |
| op00tal020 |  | Furadeira com misturador. | 1.000 | 0.00 | 0.00 |
| mo038 | h | Pintor. (mão de obra) | 0.162 | 32.24 | 5.22 |
| mo076 | h | Ajudante de pintor. (mão de obra) | 0.162 | 30.23 | 4.90 |
| % | % | Custos diretos complementares | 2 % | 21.35 | 0.43 |
|  |  | Custos diretos |  |  | 21.78 |
