# Aplicação manual de duas demãos de tinta plástica termo-isolante cor branca

- Propriedade do ficheiro: CYPE INGENIEROS, S.A.
- Formato: FIEBDC-3/2002
- Âmbito geográfico: Brasil
- Moeda: BRL
- Custos indiretos: 3.00 %
- Despesas gerais: 13.00 %
- Lucro: 6.00 %
- IVA: 17.00 %

## R Revestimentos e forros

### RF Pinturas em paramentos exteriores

#### RFP Tintas plásticas

**RFP020** m² Aplicação manual de duas demãos de tinta plástica termo-isolante cor branca, acabamento mate, textura lisa, diluídas com 15% de água, (rendimento: 0,29 l/m² cada demão); aplicação prévia de uma demão de primer acrílico regulador da absorção, sobre paramento exterior de argamassa.
Aplicação manual de duas demãos de tinta plástica termo-isolante cor branca, acabamento mate, textura lisa, diluídas com 15% de água, (rendimento: 0,29 l/m² cada demão); aplicação prévia de uma demão de primer acrílico regulador da absorção, sobre paramento exterior de argamassa.
Inclui: Preparação, limpeza e lixamento prévio do suporte. Preparação da mistura. Aplicação de uma demão de fundo. Aplicação de duas demãos de acabamento.
Critério de medição de projeto: Superfície medida segundo documentação gráfica de Projeto, com o mesmo critério que o suporte base.
Critério de quantitativos de obra: Medir-se-á a superfície realmente executada segundo especificações de Projeto, com o mesmo critério que o suporte base.
Critérios considerados na determinação do preço da unidade de obra: O preço inclui a proteção dos elementos da envolvente que possam ser afetados durante os trabalhos e a resolução de pontos singulares.

| Código | Un | Descrição | Rendimento | Preço | Importância |
|---|---|---|---|---|---|
| mt27pfs010b | l | Primer acrílico, regulador da absorção, permeável ao vapor de água e resistente aos álcalis, para aplicar com trincha, rolo ou pistola. (material) | 0.058 | 27.42 | 1.59 |
| mt27pii050o | l | Pintura termo-isolante para exterior, à base de resinas acrílicas, cor branca, acabamento mate, textura lisa, permeável ao vapor de água e resistente aos álcalis, condutibilidade térmica 0,0406 W/(mK); para aplicar com trincha, rolo ou pistola. (material) | 0.580 | 40.04 | 23.22 |
| op00tal020 |  | Furadeira com misturador. | 1.000 | 0.00 | 0.00 |
| mo038 | h | Pintor. (mão de obra) | 0.192 | 18.71 | 3.59 |
| mo076 | h | Ajudante de pintor. (mão de obra) | 0.192 | 14.77 | 2.84 |
| % | % | Custos diretos complementares | 2 % | 31.24 | 0.62 |
|  |  | Custos diretos |  |  | 31.86 |
