# Aplicação manual de duas demãos de tinta de cal cor branca

- Propriedade do ficheiro: CYPE INGENIEROS, S.A.
- Formato: FIEBDC-3/2002
- Âmbito geográfico: Brasil
- Moeda: BRL
- Custos indiretos: 3.00 %
- Despesas gerais: 13.00 %
- Lucro: 6.00 %
- IVA: 17.00 %

## R Revestimentos e forros

### RI Pinturas em paramentos interiores

#### RIA Tintas de cal

**RIA020** m² Aplicação manual de duas demãos de tinta de cal cor branca, a primeira demão diluída com 20 a 30% de água e a seguinte diluída com 20% de água ou não diluída, (rendimento: 0,16 l/m² cada demão); aplicação prévia de uma demão de primer granuloso translúcido, sobre paramento interior de argamassa de cal ou argamassa bastarda de cal, vertical, até 3 m de altura.
Aplicação manual de duas demãos de tinta de cal cor branca, a primeira demão diluída com 20 a 30% de água e a seguinte diluída com 20% de água ou não diluída, (rendimento: 0,16 l/m² cada demão); aplicação prévia de uma demão de primer granuloso translúcido, sobre paramento interior de argamassa de cal ou argamassa bastarda de cal, vertical, até 3 m de altura.
Inclui: Preparação, limpeza e lixamento prévio do suporte. Umedecimento prévio da superfície suporte. Aplicação de uma demão de fundo. Aplicação de duas demãos de acabamento.
Critério de medição de projeto: Superfície medida segundo documentação gráfica de Projeto, com o mesmo critério que o suporte base.
Critério de quantitativos de obra: Medir-se-á a superfície realmente executada segundo especificações de Projeto, com o mesmo critério que o suporte base.
Critérios considerados na determinação do preço da unidade de obra: O preço inclui a proteção dos elementos da envolvente que possam ser afetados durante os trabalhos e a resolução de pontos singulares.

| Código | Un | Descrição | Rendimento | Preço | Importância |
|---|---|---|---|---|---|
| mt27pci010a | l | Primer granuloso, translúcido, para melhorar a aderência de tintas ou revestimentos de cal sobre superfícies difíceis. (material) | 0.175 | 18.11 | 3.17 |
| mt27pci020c | l | Tinta de cal para interior, constituída por cal em pasta, carbonato de cálcio, dióxido de titânio, bactericidas, aditivos e pigmentos, cor branca, permeável ao vapor de água, resistente à contaminação urbana, aos raios UV e aos gases de combustão. (material) | 0.320 | 19.98 | 6.39 |
| op00tal020 |  | Furadeira com misturador. | 1.000 | 0.00 | 0.00 |
| mo038 | h | Pintor. (mão de obra) | 0.126 | 18.71 | 2.36 |
| mo076 | h | Ajudante de pintor. (mão de obra) | 0.126 | 14.77 | 1.86 |
| % | % | Custos diretos complementares | 2 % | 13.78 | 0.28 |
|  |  | Custos diretos |  |  | 14.06 |
