# Aplicação manual de duas demãos de tinta plástica cor branca

- Propriedade do ficheiro: CYPE INGENIEROS, S.A.
- Formato: FIEBDC-3/2002
- Âmbito geográfico: Brasil
- Moeda: BRL
- Custos indiretos: 3.00 %
- Despesas gerais: 13.00 %
- Lucro: 6.00 %
- IVA: 17.00 %

## R Revestimentos e forros

### RI Pinturas em paramentos interiores

#### RIP Tintas plásticas

**RIP030** m² Aplicação manual de duas demãos de tinta plástica cor branca, acabamento mate, textura lisa, a primeira demão diluída com 20% de água e a seguinte não diluída, (rendimento: 0,1 l/m² cada demão); aplicação prévia de uma demão de primer à base de copolímeros acrílicos em suspensão aquosa, sobre paramento interior de gesso ou escaiola, vertical, até 3 m de altura.
Aplicação manual de duas demãos de tinta plástica cor branca, acabamento mate, textura lisa, a primeira demão diluída com 20% de água e a seguinte não diluída, (rendimento: 0,1 l/m² cada demão); aplicação prévia de uma demão de primer à base de copolímeros acrílicos em suspensão aquosa, sobre paramento interior de gesso ou escaiola, vertical, até 3 m de altura.
Inclui: Preparação da superfície suporte. Aplicação de uma demão de fundo. Aplicação de duas demãos de acabamento.
Critério de medição de projeto: Superfície medida segundo documentação gráfica de Projeto, com o mesmo critério que o suporte base.
Critério de quantitativos de obra: Medir-se-á a superfície realmente executada segundo especificações de Projeto, com o mesmo critério que o suporte base.
Critérios considerados na determinação do preço da unidade de obra: O preço inclui a proteção dos elementos da envolvente que possam ser afetados durante os trabalhos e a resolução de pontos singulares.

| Código | Un | Descrição | Rendimento | Preço | Importância |
|---|---|---|---|---|---|
| mt27pfp010b | l | Primer à base de copolímeros acrílicos em suspensão aquosa, para favorecer a coesão de suportes pouco consistentes e a aderência de pinturas. (material) | 0.125 | 9.15 | 1.14 |
| mt27pir020a | l | Tinta plástica para interior, à base de copolímeros acrílicos, pigmentos e aditivos especiais, cor branca, acabamento mate, de grande resistência à umidade; para aplicar com trincha, rolo ou pistola. (material) | 0.200 | 13.05 | 2.61 |
| op00tal020 |  | Furadeira com misturador. | 1.000 | 0.00 | 0.00 |
| mo038 | h | Pintor. (mão de obra) | 0.108 | 18.71 | 2.02 |
| mo076 | h | Ajudante de pintor. (mão de obra) | 0.108 | 14.77 | 1.60 |
| % | % | Custos diretos complementares | 2 % | 7.37 | 0.15 |
|  |  | Custos diretos |  |  | 7.52 |
